# Reforço de viga ou vigota de betão armado, com perfis metálicos

- Propriedade do ficheiro: CYPE INGENIEROS, S.A.
- Formato: FIEBDC-3/2002
- Âmbito geográfico: Angola
- Moeda: AOA
- Custos indirectos: 3.00 %
- IVA: 18.00 %

## E Estruturas

### EH Betão armado

#### EHP Reforços com perfis metálicos

**EHP040** m Reforço de viga ou vigota de betão armado, com perfis metálicos.
Reforço da viga ou vigota de betão armado, através perfil de aço S275JR, laminado a quente, série IPN 80, com camada de primário anticorrosivo, disposto na face inferior da viga, fixado com adesivo tixotrópico de dois componentes à base de resina epóxi, aplicado de forma uniforme com espátula, palustra ou colher, preenchendo todas as aberturas que possam existir na superfície suporte, com preparação dos extremos do perfil de reforço para garantir a transmissão de esforços aos pilares adjacentes nos quais se deve apoiar. Inclusive escoramento do conjunto durante 24 horas no mínimo, para assegurar um bom comportamento na ligação, e remoção de todos os elementos auxiliares.
Inclui: Implantação da posição dos reforços. Limpeza da superfície do betão. Preparação da mistura. Aplicação da cola. Colocação do perfil de reforço. Escoramento do conjunto. Remoção de todos os elementos auxiliares.
Critério de medição de projecto: Comprimento medido entre eixos, segundo documentação gráfica de Projecto.
Critério de medição de obra: Medir-se-á, a eixos, o comprimento realmente executado segundo especificações de Projecto.

| Código | Un | Descrição | Rendimento | Preço | Importância |
|---|---|---|---|---|---|
| mt09reh120a | kg | Adesivo tixotrópico de dois componentes à base de resina epóxi, para a correcta ligação entre o betão fresco e o betão endurecido ou para melhorar a aderência do betão endurecido e o aço, segundo NP EN 1504-7. (material) | 0.160 | 2196.33 | 351.41 |
| mt07ala110aa | m | Perfil de aço EN 10025 S275JR, série IPN 80, laminado a quente, para aplicações estruturais. Trabalhado e montado em oficina, para colocar em obra. (material) | 1.000 | 2499.46 | 2499.46 |
| mt27pfi010 | l | Primário de secagem rápida, formulado com resinas alquídicas modificadas e fosfato de zinco. (material) | 0.060 | 5930.13 | 355.81 |
| mt50spa052b | m | Pranchão de madeira de pinho, de 20x7,2 cm. (material) | 0.100 | 7809.98 | 781.00 |
| mt50spa101 | kg | Pregos de aço. (material) | 0.050 | 2312.75 | 115.64 |
| mt50spa081a | Ud | Escora metálica telescópica, até 3 m de altura. (material) | 0.013 | 23785.75 | 309.21 |
| mq08sol020 | h | Equipamentos e elementos auxiliares para soldadura eléctrica. (equipamento) | 0.116 | 925.70 | 107.38 |
| op00ciz020 |  | Guilhotina para aço em varões nervurados. | 1.000 | 0.00 | 0.00 |
| op00ata010 |  | Máquina de amarrar ferro. | 1.000 | 0.00 | 0.00 |
| mo047 | h | Oficial de 1ª montador de estruturas metálicas. (mão de obra) | 0.240 | 1098.52 | 263.64 |
| mo094 | h | Ajudante de montador de estruturas metálicas. (mão de obra) | 0.240 | 645.44 | 154.91 |
| % | % | Custos directos complementares | 2 % | 4938.46 | 98.77 |
|  |  | Custos directos |  |  | 5037.23 |
