# Abertura de rasgo

- Propriedade do ficheiro: CYPE INGENIEROS, S.A.
- Formato: FIEBDC-3/2002
- Âmbito geográfico: Angola
- Moeda: AOA
- Custos indirectos: 3.00 %
- IVA: 18.00 %

## E Estruturas

### EH Betão armado

#### EHY Reparações

**EHY061** m Abertura de rasgo.
Abertura em V de fissura em elemento de betão, com rebarbadora equipada com disco de corte de diamante, até alcançar uma largura e profundidade de aproximadamente 10 mm, com o objectivo de incrementar a aderência do material de vedação ao suporte, permitindo assim o confinamento do material de vedação.
Inclui: Corte e preparação da fissura.
Critério de medição de projecto: Comprimento medido segundo documentação gráfica de Projecto.
Critério de medição de obra: Medir-se-á o comprimento realmente executado segundo especificações de Projecto.

| Código | Un | Descrição | Rendimento | Preço | Importância |
|---|---|---|---|---|---|
| op00amo010 |  | Rebarbadora. | 1.000 | 0.00 | 0.00 |
| mo112 | h | Operário especializado construção. (mão de obra) | 0.242 | 606.46 | 146.76 |
| % | % | Custos directos complementares | 2 % | 146.76 | 2.94 |
|  |  | Custos directos |  |  | 149.70 |
