# Reparação de bordos de junta, com argamassa à base de cimento

- Propriedade do ficheiro: CYPE INGENIEROS, S.A.
- Formato: FIEBDC-3/2002
- Âmbito geográfico: Angola
- Moeda: AOA
- Custos indirectos: 3.00 %
- IVA: 18.00 %

## E Estruturas

### EH Betão armado

#### EHY Reparações

**EHY042** m Reparação de bordos de junta, com argamassa à base de cimento.
Reparação dos bordos da junta de dilatação de estrutura de betão, aplicando 1 kg/m de argamassa reparadora, reforçada com fibras, de alta resistência mecânica e retracção compensada, com uma resistência à compressão aos 28 dias maior ou igual a 40 N/mm² e um módulo de elasticidade maior ou igual a 17000 N/mm², classe R3, tipo CC, segundo NP EN 1504-3, Euroclasse A1 de reacção ao fogo, segundo NP EN 13501-1, composta por cimentos especiais, inertes seleccionados, aditivos e fibras, após picagem prévia dos bordos.
Inclui: Picagem dos bordos de junta. Limpeza. Preparação das misturas. Aplicação da argamassa de reparação. Perfilamento de bordas. Cura. Remoção e acumulação dos restos gerados. Carga manual do entulho gerado para camião ou contentor.
Critério de medição de projecto: Comprimento medido segundo documentação gráfica de Projecto.
Critério de medição de obra: Medir-se-á o comprimento realmente executado segundo especificações de Projecto.

| Código | Un | Descrição | Rendimento | Preço | Importância |
|---|---|---|---|---|---|
| mt28mrp011g | kg | Argamassa reparadora, reforçada com fibras, de alta resistência mecânica e retracção compensada, com uma resistência à compressão aos 28 dias maior ou igual a 40 N/mm² e um módulo de elasticidade maior ou igual a 17000 N/mm², classe R3, tipo CC, segundo NP EN 1504-3, Euroclasse A1 de reacção ao fogo, segundo NP EN 13501-1, composta por cimentos especiais, inertes seleccionados, aditivos e fibras, aplicado em espessuras até 35 mm na vertical e 75 mm na horizontal, para reparar elementos construtivos de betão estrutural. (material) | 1.000 | 791.65 | 791.65 |
| mq05mai040 | h | Martelo eléctrico. (equipamento) | 0.116 | 824.72 | 95.67 |
| mo020 | h | Oficial de 1ª construção. (mão de obra) | 0.210 | 1028.94 | 216.08 |
| mo113 | h | Operário não qualificado construção. (mão de obra) | 0.210 | 581.64 | 122.14 |
| % | % | Custos directos complementares | 2 % | 1225.54 | 24.51 |
|  |  | Custos directos |  |  | 1250.05 |
