# Reparação de bordos de junta, com argamassa à base de resina epóxi

- Propriedade do ficheiro: CYPE INGENIEROS, S.A.
- Formato: FIEBDC-3/2002
- Âmbito geográfico: Angola
- Moeda: AOA
- Custos indirectos: 3.00 %
- IVA: 18.00 %

## E Estruturas

### EH Betão armado

#### EHY Reparações

**EHY044** m Reparação de bordos de junta, com argamassa à base de resina epóxi.
Reparação dos bordos de junta de dilatação de estrutura de betão, aplicando 1 kg/m de argamassa de reparação de dois componentes à base de resina epóxi, tixotrópica e com altas resistências mecânicas, com uma resistência à compressão aos 28 dias maior ou igual a 45 N/mm² e um módulo de elasticidade maior ou igual a 20000 N/mm², classe R4 segundo NP EN 1504-3, Euroclasse F de reacção ao fogo, segundo NP EN 13501-1, após picagem prévia dos bordos, e aplicação posterior de 0,1 kg/m de primário activo de dois componentes à base de resina epóxi, de cor vermelho, como ponte de aderência.
Inclui: Picagem dos bordos de junta. Limpeza. Preparação das misturas. Aplicação da leitada. Aplicação da argamassa de reparação. Perfilamento de bordas. Cura. Remoção e acumulação dos restos gerados. Carga manual do entulho gerado para camião ou contentor.
Critério de medição de projecto: Comprimento medido segundo documentação gráfica de Projecto.
Critério de medição de obra: Medir-se-á o comprimento realmente executado segundo especificações de Projecto.

| Código | Un | Descrição | Rendimento | Preço | Importância |
|---|---|---|---|---|---|
| mt09reh040a | kg | Primário activo de dois componentes à base de resina epóxi, de cor vermelho, impermeável à água, ao oxigénio, aos cloretos e aos óleos, para a protecção e passivação de armaduras de aço, e como ponte de aderência entre argamassa de reparação e betão existente (material) | 0.100 | 1860.83 | 186.08 |
| mt09reh170a | kg | Argamassa de reparação de dois componentes à base de resina epóxi, tixotrópica e com altas resistências mecânicas, com uma resistência à compressão aos 28 dias maior ou igual a 45 N/mm² e um módulo de elasticidade maior ou igual a 20000 N/mm², classe R4 segundo NP EN 1504-3, Euroclasse F de reacção ao fogo, segundo NP EN 13501-1, para reparação estrutural do betão. (material) | 1.000 | 980.83 | 980.83 |
| mq05mai040 | h | Martelo eléctrico. (equipamento) | 0.116 | 847.83 | 98.35 |
| mo020 | h | Oficial de 1ª construção. (mão de obra) | 0.258 | 1055.59 | 272.34 |
| mo113 | h | Operário não qualificado construção. (mão de obra) | 0.258 | 596.70 | 153.95 |
| % | % | Custos directos complementares | 2 % | 1691.55 | 33.83 |
|  |  | Custos directos |  |  | 1725.38 |
