# Reparação da face inferior da laje

- Propriedade do ficheiro: CYPE INGENIEROS, S.A.
- Formato: FIEBDC-3/2002
- Âmbito geográfico: Angola
- Moeda: AOA
- Custos indirectos: 3.00 %
- IVA: 18.00 %

## E Estruturas

### EH Betão armado

#### EHY Reparações

**EHY070** m² Reparação da face inferior da laje.
Reparação da face inferior da laje através da substituição das partes danificadas ou fissuradas das abobadilhas por painel cerâmico furado com encaixe macho-fêmea, para revestir, 50x20x3 cm, com com topos rectos, assente com argamassa de cimento, confeccionada em obra, dosificação 1:6, de presa rápida.
Critérios considerados na determinação do preço da unidade de obra: O preço inclui a eliminação das partes da abobadilha que permaneçam instáveis.
Inclui: Preparação da superfície suporte. Colocação do tabuleiro cerâmico. Limpeza. Remoção e acumulação de entulho. Carga manual de entulho para camião ou contentor.
Critério de medição de projecto: Superfície medida segundo documentação gráfica de Projecto.
Critério de medição de obra: Medir-se-á a superfície realmente executada segundo especificações de Projecto.

| Código | Un | Descrição | Rendimento | Preço | Importância |
|---|---|---|---|---|---|
| mt04lcg020a | Ud | Painel cerâmico furado com encaixe macho-fêmea, para revestir, 50x20x3 cm, com com topos rectos. (material) | 12.000 | 136.12 | 1633.44 |
| mt08aaa010a | m³ | Água. (material) | 0.006 | 283.51 | 1.70 |
| mt01arg005a | t | Areia de pedreira, para argamassa preparada em obra. (material) | 0.016 | 3024.04 | 48.38 |
| mt08cem000l | kg | Cimento cinzento em sacos. (material) | 2.500 | 18.90 | 47.25 |
| mt09var040 | kg | Acelerador de presa, isento de cloretos, para argamassas e betões simples. (material) | 0.200 | 217.35 | 43.47 |
| mq06hor010 | h | Betoneira eléctrica com uma capacidade de amassadura de 160 l. (equipamento) | 0.008 | 932.73 | 7.46 |
| mo020 | h | Oficial de 1ª construção. (mão de obra) | 0.969 | 1055.59 | 1022.87 |
| mo113 | h | Operário não qualificado construção. (mão de obra) | 1.099 | 596.70 | 655.77 |
| % | % | Custos directos complementares | 2 % | 3460.34 | 69.21 |
|  |  | Custos directos |  |  | 3529.55 |
