# Enchimento e nivelação com argamassa do tipo Grout

- Propriedade do ficheiro: CYPE INGENIEROS, S.A.
- Formato: FIEBDC-3/2002
- Âmbito geográfico: Angola
- Moeda: AOA
- Custos indirectos: 3.00 %
- IVA: 18.00 %

## E Estruturas

### EH Betão armado

#### EHY Reparações

**EHY080** m² Enchimento e nivelação com argamassa do tipo Grout.
Enchimento e nivelação de 5 mm de espessura com argamassa cimentícia fluida de retracção compensada, composta de cimento, aditivos especiais e inertes seleccionados, isenta de cloretos, para utilização geral, sobre a superfície de um elemento estrutural de betão endurecido.
Inclui: Marcação. Limpeza da superfície suporte. Preparação da mistura. Descarga da camada de argamassa. Cura da argamassa. Limpeza dos restos gerados.
Critério de medição de projecto: Superfície medida segundo documentação gráfica de Projecto.
Critério de medição de obra: Medir-se-á a superfície realmente executada segundo especificações de Projecto.

| Código | Un | Descrição | Rendimento | Preço | Importância |
|---|---|---|---|---|---|
| mt09reh360c | kg | Argamassa cimentícia fluida de retracção compensada, composta de cimento, aditivos especiais e inertes seleccionados, isenta de cloretos, para utilização geral, para ancoragens e enchimentos de 5 a 50 mm de espessura, segundo NP EN 1504-6. (material) | 11.000 | 90.43 | 994.73 |
| mt08aaa010a | m³ | Água. (material) | 0.010 | 279.70 | 2.80 |
| mo020 | h | Oficial de 1ª construção. (mão de obra) | 0.347 | 1028.94 | 357.04 |
| mo113 | h | Operário não qualificado construção. (mão de obra) | 0.347 | 581.64 | 201.83 |
| % | % | Custos directos complementares | 2 % | 1556.40 | 31.13 |
|  |  | Custos directos |  |  | 1587.53 |
