# Porta-pilar com apoio articulado

- Propriedade do ficheiro: CYPE INGENIEROS, S.A.
- Formato: FIEBDC-3/2002
- Âmbito geográfico: Angola
- Moeda: AOA
- Custos indirectos: 3.00 %
- IVA: 18.00 %

## E Estruturas

### EM Madeira

#### EMM Elementos auxiliares para estruturas de madeira

**EMM030** Ud Porta-pilar com apoio articulado.
Porta-pilar inclinável, de aço EN 10025 S235JR, com protecção Z275 face à corrosão, de 71x60 mm na zona a conectar com o pilar, 100x100 mm na conexão inferior e 5 mm de espessura, formando um apoio articulado de 100 mm de altura para pilar de madeira; fixado à estrutura portante de betão com 60 ancoragens químicas estruturais através de perfurações, enchimento dos orifícios com injecção de resina de viniléster, livre de estireno, de dois componentes, e posterior inserção de varões roscados com porcas e anilhas, de aço galvanizado qualidade 5.8, segundo EN ISO 898-1, de 8 mm de diâmetro e 110 mm de comprimento; e fixado ao pilar com 60 parafusos autoperfurantes para madeira, de 3,5 mm de diâmetro e 40 mm de comprimento, de aço galvanizado com revestimento de crómio.
Inclui: Colocação e fixação provisória dos elementos de ligação. Aprumo e nivelamento. Ajuste das peças e uniões entre os diferentes componentes da estrutura.
Critério de medição de projecto: Número de unidades previstas, segundo documentação gráfica de Projecto.
Critério de medição de obra: Medir-se-á o número de unidades realmente executadas segundo especificações de Projecto.

| Código | Un | Descrição | Rendimento | Preço | Importância |
|---|---|---|---|---|---|
| mt07emr010a | Ud | Porta-pilar inclinável, de aço EN 10025 S235JR, com protecção Z275 face à corrosão, de 71x60 mm na zona a conectar com o pilar, 100x100 mm na conexão inferior e 5 mm de espessura, para execução de apoio articulado em pilar de madeira, de 100 mm de altura. (material) | 1.000 | 8716.45 | 8716.45 |
| mt07emr113ac | Ud | Parafuso autoperfurante para madeira, de 3,5 mm de diâmetro e 40 mm de comprimento, de aço galvanizado com revestimento de crómio. (material) | 60.000 | 10.18 | 610.80 |
| mt26aqr020aa | Ud | Ancoragem composta por varão roscado de aço galvanizado qualidade 5.8, segundo EN ISO 898-1, de 8 mm de diâmetro, e 110 mm de comprimento, porca e anilha, para fixações sobre estruturas de betão. (material) | 60.000 | 198.93 | 11935.80 |
| mt26pmr010a | Ud | Cartucho de resina de viniléster, livre de estireno, de dois componentes, de 300 ml, para aplicações estruturais. (material) | 1.307 | 30918.22 | 40410.11 |
| mo048 | h | Oficial de 1ª montador de estruturas de madeira. (mão de obra) | 0.444 | 1098.52 | 487.74 |
| mo095 | h | Ajudante de montador de estruturas de madeira. (mão de obra) | 0.444 | 645.44 | 286.58 |
| % | % | Custos directos complementares | 2 % | 62447.48 | 1248.95 |
|  |  | Custos directos |  |  | 63696.43 |
