# Pala de madeira

- Propriedade do ficheiro: CYPE INGENIEROS, S.A.
- Formato: FIEBDC-3/2002
- Âmbito geográfico: Angola
- Moeda: AOA
- Custos indirectos: 3.00 %
- IVA: 18.00 %

## E Estruturas

### EM Madeira

#### EMP Alpendres e palas

**EMP030** Ud Pala de madeira.
Pala de madeira lamelada de abeto tratada em autoclave, de 1710x700x950 mm e 1,2 m² de superfície. Inclusive acessórios, peças especiais, elementos de ancoragem e verniz para tratamento de protecção.
Inclui: Marcação de alinhamentos e níveis. Montagem da pala. Envernizamento.
Critério de medição de projecto: Número de unidades previstas, segundo documentação gráfica de Projecto.
Critério de medição de obra: Medir-se-á o número de unidades realmente executadas segundo especificações de Projecto.

| Código | Un | Descrição | Rendimento | Preço | Importância |
|---|---|---|---|---|---|
| mt07emo030a | Ud | Pala de madeira lamelada de abeto tratada em autoclave, de 1710x700x950 mm e 1,2 m² de superfície, inclusive acessórios, peças especiais, elementos de ancoragem e verniz para tratamento de protecção. (material) | 1.000 | 83010.59 | 83010.59 |
| op00tal010 |  | Berbequim. | 1.000 | 0.00 | 0.00 |
| op00ato010 |  | Aparafusadora. | 1.000 | 0.00 | 0.00 |
| mo048 | h | Oficial de 1ª montador de estruturas de madeira. (mão de obra) | 1.512 | 1098.52 | 1660.96 |
| mo095 | h | Ajudante de montador de estruturas de madeira. (mão de obra) | 1.512 | 645.44 | 975.91 |
| % | % | Custos directos complementares | 2 % | 85647.46 | 1712.95 |
|  |  | Custos directos |  |  | 87360.41 |
