# Tratamento contra fungos e ataques de insectos xilófagos em elemento estrutural de madeira

- Propriedade do ficheiro: CYPE INGENIEROS, S.A.
- Formato: FIEBDC-3/2002
- Âmbito geográfico: Angola
- Moeda: AOA
- Custos indirectos: 3.00 %
- IVA: 18.00 %

## E Estruturas

### EM Madeira

#### EMU Tratamentos preventivos e curativos

**EMU030** m² Tratamento contra fungos e ataques de insectos xilófagos em elemento estrutural de madeira.
Tratamento curativo contra fungos de podridão, ao sol, à intempérie e à humidade, em viga de madeira, através da realização de 3 furos por metro e linha, com 2 linhas por face do elemento, executados em triângulos sobre uma das suas faces, injecção de líquido protector em cada um dos furos efectuados e aplicação posterior, com trincha, pincel ou pistola, de duas demãos, de 0,14 l/m² cada uma, do mesmo produto. Inclusive eliminação prévia dos materiais que cobrem o elemento a tratar, protecção dos elementos da envolvente, desbastamento da madeira degradada e montagem do equipamento de injecção.
Inclui: Protecção dos elementos da envolvente. Implantação dos orifícios no elemento de madeira. Realização de furos. Montagem do equipamento de injecção. Injecção do produto anti-xilófagos. Limpeza de restos. Aplicação do tratamento com trincha.
Critério de medição de projecto: Superfície medida segundo documentação gráfica de Projecto.
Critério de medição de obra: Medir-se-á a superfície realmente executada segundo especificações de Projecto.

| Código | Un | Descrição | Rendimento | Preço | Importância |
|---|---|---|---|---|---|
| mt27tlr020d | l | Primário incolor com base dissolvente para a protecção da madeira contra fungos de podridão, para aplicar com trincha, pincel ou pistola, ou através de injecção ou imersão. (material) | 0.380 | 18046.74 | 6857.76 |
| mt27wav040 | Ud | Válvula de retenção de plástico, para impedir o retrocesso do produto. (material) | 6.000 | 356.70 | 2140.20 |
| mq08etm010 | h | Equipamento de injecção de fungicida em elementos de madeira, com boca de injecção. (equipamento) | 0.167 | 717.56 | 119.83 |
| op00tal010 |  | Berbequim. | 1.000 | 0.00 | 0.00 |
| mo038 | h | Oficial de 1ª pintor. (mão de obra) | 0.485 | 1028.94 | 499.04 |
| mo076 | h | Ajudante de pintor. (mão de obra) | 0.646 | 604.97 | 390.81 |
| % | % | Custos directos complementares | 2 % | 10007.64 | 200.15 |
|  |  | Custos directos |  |  | 10207.79 |
