# Tratamento contra fungos e ataques de insectos xilófagos em elemento estrutural de madeira

- Propriedade do ficheiro: CYPE INGENIEROS, S.A.
- Formato: FIEBDC-3/2002
- Âmbito geográfico: Angola
- Moeda: AOA
- Custos indirectos: 3.00 %
- IVA: 18.00 %

## E Estruturas

### EM Madeira

#### EMU Tratamentos preventivos e curativos

**EMU030** m² Tratamento contra fungos e ataques de insectos xilófagos em elemento estrutural de madeira.
Tratamento preventivo contra fungos de mancha azul, ao sol, à intempérie e à humidade, em elemento estrutural de madeira, através da aplicação, com trincha, pincel ou pistola, de duas demãos, de 0,14 l/m² cada uma, de líquido protector. Inclusive eliminação prévia dos materiais que cobrem o elemento a tratar, protecção dos elementos da envolvente.
Inclui: Protecção dos elementos da envolvente. Aplicação do tratamento com trincha.
Critério de medição de projecto: Superfície medida segundo documentação gráfica de Projecto.
Critério de medição de obra: Medir-se-á a superfície realmente executada segundo especificações de Projecto.

| Código | Un | Descrição | Rendimento | Preço | Importância |
|---|---|---|---|---|---|
| mt27tlr020b | l | Primário incolor com base dissolvente para a protecção da madeira contra fungos de mancha azul, para aplicar com trincha, pincel ou pistola, ou através de injecção ou imersão. (material) | 0.280 | 18046.74 | 5053.09 |
| mo038 | h | Oficial de 1ª pintor. (mão de obra) | 0.065 | 1028.94 | 66.88 |
| mo076 | h | Ajudante de pintor. (mão de obra) | 0.646 | 604.97 | 390.81 |
| % | % | Custos directos complementares | 2 % | 5510.78 | 110.22 |
|  |  | Custos directos |  |  | 5621.00 |
