# Viga de madeira serrada

- Propriedade do ficheiro: CYPE INGENIEROS, S.A.
- Formato: FIEBDC-3/2002
- Âmbito geográfico: Angola
- Moeda: AOA
- Custos indirectos: 3.00 %
- IVA: 18.00 %

## E Estruturas

### EM Madeira

#### EMV Vigas

**EMV020** m Viga de madeira serrada.
Viga de madeira serrada de pinho, de 100x200 mm de secção, com acabamento polido.
Inclui: Implantação e marcação de eixos, nos pontos de apoio das vigas. Colocação e fixação provisória da viga. Aprumo e nivelamento. Execução das uniões. Verificação final do aprume e dos níveis.
Critério de medição de projecto: Comprimento medido segundo documentação gráfica de Projecto, incluindo as entregas.
Critério de medição de obra: Medir-se-á o comprimento realmente executado segundo especificações de Projecto, incluindo as entregas. Consideram-se incluídos todos os elementos integrantes da estrutura assinalados nos desenhos e pormenores do Projecto.

| Código | Un | Descrição | Rendimento | Preço | Importância |
|---|---|---|---|---|---|
| mt07mee101cs | m³ | Madeira serrada de pinho para vigas, de até 5 m de comprimento, de 100x200 mm de secção, com acabamento polido. (material) | 0.020 | 114842.85 | 2296.86 |
| op00cla010 |  | Pregadora pneumática. | 1.000 | 0.00 | 0.00 |
| op00cep010 |  | Plainas. | 1.000 | 0.00 | 0.00 |
| mo048 | h | Oficial de 1ª montador de estruturas de madeira. (mão de obra) | 0.221 | 1098.52 | 242.77 |
| mo095 | h | Ajudante de montador de estruturas de madeira. (mão de obra) | 0.107 | 645.44 | 69.06 |
| % | % | Custos directos complementares | 2 % | 2608.69 | 52.17 |
|  |  | Custos directos |  |  | 2660.86 |
