# Viga pré-fabricada de betão armado

- Propriedade do ficheiro: CYPE INGENIEROS, S.A.
- Formato: FIEBDC-3/2002
- Âmbito geográfico: Angola
- Moeda: AOA
- Custos indirectos: 3.00 %
- IVA: 18.00 %

## E Estruturas

### EP Pré-fabricadas de betão

#### EPV Vigas

**EPV010** m Viga pré-fabricada de betão armado.
Viga pré-fabricada de betão armado tipo T invertido, de 30 cm de largura de alma, 30 cm de altura do banzo, 45 cm de largura total e 45 cm de altura total, com um momento flector máximo de 360 kN·m.
Inclui: Implantação das vigas. Levantamento e colocação das vigas através de grua. Ajuste à sua posição correcta e nivelamento. Formação da união com os elementos de apoio. Enchimento e vedação das juntas. Montagem e desmontagem de escoras complementares.
Critério de medição de projecto: Comprimento medido entre eixos, segundo documentação gráfica de Projecto.
Critério de medição de obra: Medir-se-á, a eixos, o comprimento realmente executado segundo especificações de Projecto.

| Código | Un | Descrição | Rendimento | Preço | Importância |
|---|---|---|---|---|---|
| mt07pha030aaaa1 | m | Viga pré-fabricada de betão armado tipo T invertido, de 30 cm de largura de alma, 30 cm de altura do banzo, 45 cm de largura total e 45 cm de altura total, com um momento flector máximo de 360 kN·m, segundo EN 13225. (material) | 1.000 | 46844.71 | 46844.71 |
| mq07gte010c | h | Autogrua de braço telescópico com uma capacidade de elevação de 30 t e 27 m de altura máxima de trabalho. (equipamento) | 0.058 | 20287.50 | 1176.68 |
| mo046 | h | Oficial de 1ª montador de estruturas pré-fabricadas de betão. (mão de obra) | 0.081 | 1098.52 | 88.98 |
| mo093 | h | Ajudante de montador de estruturas pré-fabricadas de betão. (mão de obra) | 0.162 | 645.44 | 104.56 |
| % | % | Custos directos complementares | 2 % | 48214.93 | 964.30 |
|  |  | Custos directos |  |  | 49179.23 |
