# Divisória de aço

- Propriedade do ficheiro: CYPE INGENIEROS, S.A.
- Formato: FIEBDC-3/2002
- Âmbito geográfico: Angola
- Moeda: AOA
- Custos indirectos: 3.00 %
- IVA: 18.00 %

## F Fachadas, divisões e protecções

### FO Divisórias e paredes móveis

#### FOA De aço

**FOA010** Ud Divisória de aço.
Divisória envidraçada de 4x2,9 m, com vidro incolor, porta interior de aço galvanizado de 2,10x0,90 m, perfis de aço galvanizado e remate superior de painel com encaixe macho-fêmea composto por duas chapas de de aço galvanizado com isolamento intermédio de lã mineral. Incluindo ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010a | m² | Painel opaco com encaixe macho-fêmea para divisórias, formado por duas chapas de aço galvanizado com isolamento intermédio de lã mineral de condutibilidade térmica 0,039 W/(m°C). (material) | 2.250 | 95708.47 | 215344.06 |
| mt26mac020a | m | Perfil em "U" de aço galvanizado de aço galvanizado para divisórias. (material) | 5.900 | 5070.16 | 29913.94 |
| mt26mac030a | m | Rodapé de aço galvanizado para divisórias. (material) | 3.000 | 5266.11 | 15798.33 |
| mt21vpi010d | m² | Vidro incolor, de 8 mm de espessura. Segundo NP EN 410 e NP EN 673. (material) | 6.300 | 36264.69 | 228467.55 |
| mt26mac040 | m | Perfil de alumínio lacado para fixação do vidro em divisórias. (material) | 14.400 | 6931.91 | 99819.50 |
| mt26mac050a | Ud | Porta simples de uma folha de aço galvanizado para colocar em divisórias, inclusive ferragens. (material) | 1.000 | 425489.38 | 425489.38 |
| op00ato010 |  | Aparafusadora. | 1.000 | 0.00 | 0.00 |
| mo011 | h | Oficial de 1ª montador. (mão de obra) | 9.336 | 1057.30 | 9870.95 |
| mo080 | h | Ajudante de montador. (mão de obra) | 9.336 | 604.97 | 5648.00 |
| % | % | Custos directos complementares | 2 % | 1030351.71 | 20607.03 |
|  |  | Custos directos |  |  | 1050958.74 |
