# Divisória de alumínio

- Propriedade do ficheiro: CYPE INGENIEROS, S.A.
- Formato: FIEBDC-3/2002
- Âmbito geográfico: Angola
- Moeda: AOA
- Custos indirectos: 3.00 %
- IVA: 18.00 %

## F Fachadas, divisões e protecções

### FO Divisórias e paredes móveis

#### FOL De alumínio

**FOL010** Ud Divisória de alumínio.
Divisória de 4x2,9 m, envidraçada na metade da sua superfície com vidro incolor e a outra metade de painel com encaixe macho-fêmea composto por duas chapas de alumínio pré-lacado e isolamento intermédio de lã mineral, perfis de alumínio pré-lacado e remate superior envidraçado. Incluindo ferragens, remates, vedação de juntas, suportes, encontros com outros tipos de paramentos, colocação de canalizações para instalações e execução de aberturas para mecanismos eléctricos. Totalmente terminada.
Inclui: Marcação dos pontos de fixação. Aprumo, nivelamento e fixação dos perfis que formam a estrutura. Colocação e fixação dos painéis. Colocação da canalização para instalações. Tratamento de juntas. Remate do perímetro do elemento, pelas duas faces.
Critério de medição de projecto: Número de unidades previstas, segundo documentação gráfica de Projecto.
Critério de medição de obra: Medir-se-á o número de unidades realmente executadas segundo especificações de Projecto.

| Código | Un | Descrição | Rendimento | Preço | Importância |
|---|---|---|---|---|---|
| mt26mal010a | m² | Painel opaco com encaixe macho-fêmea para divisórias, formado por duas chapas de alumínio pré-lacado com isolamento intermédio de lã mineral de condutibilidade térmica 0,039 W/(m°C). (material) | 4.000 | 80620.46 | 322481.84 |
| mt26mal020a | m | Perfil em "U" de alumínio pré-lacado para divisórias. (material) | 9.700 | 9234.06 | 89570.38 |
| mt26mal030a | m | Rodapé de alumínio pré-lacado para divisórias. (material) | 3.900 | 11818.13 | 46090.71 |
| mt21vpi010d | m² | Vidro incolor, de 8 mm de espessura. Segundo NP EN 410 e NP EN 673. (material) | 7.200 | 36264.69 | 261105.77 |
| mt26mac040 | m | Perfil de alumínio lacado para fixação do vidro em divisórias. (material) | 22.700 | 6931.91 | 157354.36 |
| op00ato010 |  | Aparafusadora. | 1.000 | 0.00 | 0.00 |
| mo011 | h | Oficial de 1ª montador. (mão de obra) | 9.336 | 1057.30 | 9870.95 |
| mo080 | h | Ajudante de montador. (mão de obra) | 9.336 | 604.97 | 5648.00 |
| % | % | Custos directos complementares | 2 % | 892122.01 | 17842.44 |
|  |  | Custos directos |  |  | 909964.45 |
