# Parede móvel acústica

- Propriedade do ficheiro: CYPE INGENIEROS, S.A.
- Formato: FIEBDC-3/2002
- Âmbito geográfico: Angola
- Moeda: AOA
- Custos indirectos: 3.00 %
- IVA: 18.00 %

## F Fachadas, divisões e protecções

### FO Divisórias e paredes móveis

#### FOM Modulares

**FOM030** m² Parede móvel acústica.
Parede móvel acústica, de suspensão simples, composta por módulos cegos independentes ensamblados entre si, de até 3500 mm de altura e entre 800 e 1200 mm de largura máxima, com sistema de correr com calha superior, sem guia inferior, formados por: painéis exteriores de painel de fibras de madeira e resinas sintéticas de densidade média (MDF), hidrófugo, acabamento lacado, em ambas as faces, cor a escolher, de 16 mm de espessura e isolante interior com painel semi-rígido de lã mineral, de 50 mm de espessura, densidade 40 kg/m³, Euroclasse B-s2, d0 de reacção ao fogo, segundo NP EN 13501-1; e por uma estrutura interna dupla formada por um caixilho autoportante de alumínio anodizado, de 70 mm de espessura, como suporte de mecanismos interiores e guias de desgaste, e um caixilho perimetral telescópico de alumínio, como suporte de juntas acústicas verticais com bandas magnéticas. Incluindo portas embebidas no painel; mecanismo com guias superiores; deslizamento através de roldanas de quatro rolamentos poliméricos axiais; guia de alumínio lacado suspensa da laje; suporte de parede; ferragem; travão e batente, pernos de 80 mm, de aço inoxidável e puxadores de aço inoxidável, colocados a ambos os lados. Totalmente montado e terminado segundo desenhos do projecto.
Inclui: Marcação dos pontos de fixação. Aprumo, nivelamento e fixação dos perfis que formam o sistema de correr. Colocação e fixação dos módulos.
Critério de medição de projecto: Superfície medida segundo documentação gráfica de Projecto.
Critério de medição de obra: Medir-se-á a superfície realmente executada segundo especificações de Projecto.

| Código | Un | Descrição | Rendimento | Preço | Importância |
|---|---|---|---|---|---|
| mt22tma010a | m² | Parede móvel acústica, de suspensão simples, composta por módulos cegos independentes ensamblados entre si, de até 3500 mm de altura e entre 800 e 1200 mm de largura máxima, com sistema de correr com calha superior, sem guia inferior, formados por: painéis exteriores de painel de fibras de madeira e resinas sintéticas de densidade média (MDF), hidrófugo, acabamento lacado, em ambas as faces, cor a escolher, de 16 mm de espessura e isolante interior com painel semi-rígido de lã mineral, de 50 mm de espessura, densidade 40 kg/m³, Euroclasse B-s2, d0 de reacção ao fogo, segundo NP EN 13501-1; e por uma estrutura interna dupla formada por um caixilho autoportante de alumínio anodizado, de 70 mm de espessura, como suporte de mecanismos interiores e guias de desgaste, e um caixilho perimetral telescópico de alumínio, como suporte de juntas acústicas verticais com bandas magnéticas. (material) | 1.000 | 577059.17 | 577059.17 |
| mo011 | h | Oficial de 1ª montador. (mão de obra) | 0.778 | 1084.69 | 843.89 |
| mo080 | h | Ajudante de montador. (mão de obra) | 0.778 | 620.64 | 482.86 |
| % | % | Custos directos complementares | 2 % | 578385.92 | 11567.72 |
|  |  | Custos directos |  |  | 589953.64 |
