# Reforço para sistema ETICS de isolamento térmico pelo exterior de fachadas

- Propriedade do ficheiro: CYPE INGENIEROS, S.A.
- Formato: FIEBDC-3/2002
- Âmbito geográfico: Angola
- Moeda: AOA
- Custos indirectos: 3.00 %
- IVA: 18.00 %

## F Fachadas, divisões e protecções

### FS Fachadas ETICS

#### FSM Revestimento contínuo mineral ou sintético

**FSM014** m² Reforço para sistema ETICS de isolamento térmico pelo exterior de fachadas.
Camada adicional de reforço para sistema ETICS, através da aplicação de uma camada de argamassa de 2 mm de espessura mínima, aplicada mecanicamente, armada com malha de fibra de vidro, anti-álcalis, de 5x4 mm de vão de malha, de 0,6 mm de espessura e de 160 g/m² de massa superficial, sobreposta 10 cm; aplicada em zonas susceptíveis de impacto desde o arranque do sistema, sobre o painel isolante e antes da camada de regularização.
Critérios considerados na determinação do preço da unidade de obra: O preço inclui a execução dos remates nos encontros com paramentos, revestimentos ou outros elementos assentes na sua superfície.
Inclui: Aplicação de uma primeira camada de argamassa sobre o painel isolante. Colocação da malha de reforço. Aplicação de uma segunda camada de argamassa sobre a malha de reforço. Resolução dos pontos singulares.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop030tb | kg | Argamassa tipo GP W2, segundo EN 998-1, composta de cimento branco, cal aérea, inertes leves, inertes calcários seleccionados, fibras naturais, aditivos e resinas em pó, impermeável à água da chuva, permeável ao vapor de água e com resistência ao envelhecimento, para aplicar através de projecção mecânica, para aderir os painéis isolantes e como camada base, prévia amassadura com água. (material) | 2.500 | 996.48 | 2491.20 |
| mt28mop050a | m² | Malha de fibra de vidro, anti-álcalis, de 5x4 mm de vão de malha, de 0,6 mm de espessura, de 160 g/m² de massa superficial e de 1,1x50 m, para armar argamassas. (material) | 1.100 | 1915.94 | 2107.53 |
| mq06pym010 | h | Misturadora-bombeadora para argamassas e gessos projectados, de 3 m³/h. (equipamento) | 0.118 | 2239.92 | 264.31 |
| mo039 | h | Oficial de 1ª rebocador. (mão de obra) | 0.129 | 1028.94 | 132.73 |
| mo079 | h | Ajudante de rebocador. (mão de obra) | 0.129 | 604.97 | 78.04 |
| % | % | Custos directos complementares | 2 % | 5073.81 | 101.48 |
|  |  | Custos directos |  |  | 5175.29 |
