# Parede divisória interior de blocos de vidro moldado

- Propriedade do ficheiro: CYPE INGENIEROS, S.A.
- Formato: FIEBDC-3/2002
- Âmbito geográfico: Angola
- Moeda: AOA
- Custos indirectos: 3.00 %
- IVA: 18.00 %

## F Fachadas, divisões e protecções

### FU Envidraçados

#### FUB Paredes divisórias de blocos de vidro moldado

**FUB010** m² Parede divisória interior de blocos de vidro moldado.
Parede divisória interior de alvenaria de blocos ocos de vidro moldado ondulado, incolor, 190x190x80 mm, assentes com cimento cola, cor branca, composto por cimento branco de alta resistência, inertes especiais de granulometria seleccionada e aditivos plastificantes, e varões de aço galvanizado, com juntas perimetrais de 3,5 cm de espessura e juntas entre blocos de 1 cm de espessura mínima, com banda autocolante dessolidarizante de espuma de poliuretano de células fechadas, de 3,2 mm de espessura e 70 mm de largura. Inclusive cruzetas de PVC para a colocação de blocos de vidro moldado, silicone para vedação perimetral.
Inclui: Marcação. Colocação e aprumo de prumos de referência. Colocação de fios entre prumos. Colocação das bandas de dilatação inferior e laterais. Colocação de cimento cola na junta perimetral inferior. Colocação dos blocos por fiadas a nível e das cruzetas entre blocos. Colocação dos varões. Colocação da banda de dilatação superior antes da colocação da última fiada de blocos. Enchimento das juntas dos blocos. Vedação de juntas perimetrais. Correcção de falhas e limpeza de juntas.
Critério de medição de projecto: Superfície medida segundo documentação gráfica de Projecto, sem duplicar esquinas nem encontros, descontando as aberturas de superfície maior de 2 m².
Critério de medição de obra: Medir-se-á a superfície realmente executada segundo especificações de Projecto, sem duplicar esquinas nem encontros, descontando as aberturas de superfície maior de 2 m².

| Código | Un | Descrição | Rendimento | Preço | Importância |
|---|---|---|---|---|---|
| mt12psg041c | m | Banda autocolante dessolidarizante de espuma de poliuretano de células fechadas, de 3,2 mm de espessura e 70 mm de largura, resistência térmica 0,10 m²°C/W, condutibilidade térmica 0,032 W/(m°C). (material) | 0.500 | 393.54 | 196.77 |
| mt21vmh010ada | Ud | Bloco oco de vidro moldado ondulado, incolor, 190x190x80 mm, segundo NP EN 1051-2. (material) | 25.000 | 3108.54 | 77713.50 |
| mt09mcp260a | kg | Cimento cola, cor branca, composto por cimento branco de alta resistência, inertes especiais de granulometria seleccionada e aditivos plastificantes, para a montagem e enchimento de juntas de blocos de vidro. (material) | 12.000 | 101.29 | 1215.48 |
| mt07www060a | kg | Varão de aço galvanizado, de 6 mm de diâmetro. (material) | 2.350 | 792.33 | 1861.98 |
| mt21vva110 | Ud | Repercussão, por m², de cruzetas de PVC para a colocação de blocos de vidro moldado. (material) | 1.000 | 3979.01 | 3979.01 |
| mt15sja025b | Ud | Cartucho de silicone acético monocomponente, anti-bolor, cor transparente, de 310 ml. (material) | 0.500 | 8004.16 | 4002.08 |
| mo021 | h | Oficial de 1ª construção em trabalhos auxiliares de pedreiro. (mão de obra) | 1.161 | 1028.94 | 1194.60 |
| mo114 | h | Operário não qualificado construção em trabalhos auxiliares de pedreiro. (mão de obra) | 1.161 | 581.64 | 675.28 |
| % | % | Custos directos complementares | 2 % | 90838.70 | 1816.77 |
|  |  | Custos directos |  |  | 92655.47 |
