# Limpeza manual de fachadas com água e escova

- Propriedade do ficheiro: CYPE INGENIEROS, S.A.
- Formato: FIEBDC-3/2002
- Âmbito geográfico: Angola
- Moeda: AOA
- Custos indirectos: 3.00 %
- IVA: 18.00 %

## F Fachadas, divisões e protecções

### FZ Limpeza e tratamentos superficiais

#### FZA Limpeza manual

**FZA020** m² Limpeza manual de fachadas com água e escova.
Limpeza de fachada de betão em bom estado de conservação, através de escovagem manual com água e escova suave, até descobrir as zonas areadas, bolhas de pátina e fissuras de alvenaria, eliminação prévia de cascas, detritos e material aderido; e posterior enxaguamento com água abundante. Incluindo armazenamento, remoção e carga de entulho e restos gerados para camião ou contentor, considerando um grau de complexidade médio.
Inclui: Escovagem manual com água da superfície suporte. Remoção e acumulação dos restos gerados. Carga dos restos gerados para camião ou contendor.
Critério de medição de projecto: Superfície medida segundo documentação gráfica de Projecto.
Critério de medição de obra: Medir-se-á a superfície realmente executada segundo especificações de Projecto.

| Código | Un | Descrição | Rendimento | Preço | Importância |
|---|---|---|---|---|---|
| mt08aaa010a | m³ | Água. (material) | 0.030 | 283.51 | 8.51 |
| mo020 | h | Oficial de 1ª construção. (mão de obra) | 0.440 | 1101.86 | 484.82 |
| mo113 | h | Operário não qualificado construção. (mão de obra) | 0.440 | 622.83 | 274.05 |
| % | % | Custos directos complementares | 2 % | 767.38 | 15.35 |
|  |  | Custos directos |  |  | 782.73 |
