# Limpeza química de fachadas com jacto de água e fungicida

- Propriedade do ficheiro: CYPE INGENIEROS, S.A.
- Formato: FIEBDC-3/2002
- Âmbito geográfico: Angola
- Moeda: AOA
- Custos indirectos: 3.00 %
- IVA: 18.00 %

## F Fachadas, divisões e protecções

### FZ Limpeza e tratamentos superficiais

#### FZC Limpeza química

**FZC020** m² Limpeza química de fachadas com jacto de água e fungicida.
Limpeza química de fachada de alvenaria de tijolos cerâmicos face à vista maciços de elaboração manual (telhar) em mau estado de conservação, através da aplicação com escova sobre as zonas mais escurecidas de uma solução de água e lixívia a 10%, com um tempo de actuação de 30 minutos, enxaguamento abundantemente com jacto de água à pressão, posterior aplicação com trincha sobre a fachada de primário fungicida, e limpeza final com jacto de água à pressão, até eliminar os fungos, as algas e o bolor da superfície suporte, começando pelas zonas mais altas, aplicando o tratamento em faixas horizontais completas. Incluindo ensaios prévios necessários para ajustar os parâmetros de limpeza e evitar danos nos materiais, transporte, montagem e desmontagem de equipamentos mecânico; eliminação dos fungos formados em consolas, cornijas e saliências; armazenamento, remoção e carga de restos gerados para camião ou contentor; considerando um grau de complexidade alto.
Inclui: Montagem e preparação do equipamento. Realização de ensaios para ajuste dos parâmetros de limpeza. Aplicação com trincha do produto fungicida. Limpeza da superfície suporte com jacto de água. Desmontagem do equipamento. Remoção e acumulação do material projectado e os restos gerados. Carga do material projectado e os restos gerados para camião ou contentor.
Critério de medição de projecto: Superfície medida segundo documentação gráfica de Projecto.
Critério de medição de obra: Medir-se-á a superfície realmente executada segundo especificações de Projecto.

| Código | Un | Descrição | Rendimento | Preço | Importância |
|---|---|---|---|---|---|
| mt27pfj130b | l | Solução de água e lixívia a 10%. (material) | 0.158 | 499.38 | 78.90 |
| mt08aaa010a | m³ | Água. (material) | 0.475 | 279.70 | 132.86 |
| mt08lim060 | l | Primário fungicida para a eliminação de bolores, fungos ou algas, de aplicação em fachadas e paramentos interiores. (material) | 0.158 | 2575.03 | 406.85 |
| mq08lch020c | h | Equipamento de jacto de água à pressão, com adaptador para lança de água. (equipamento) | 0.129 | 1592.75 | 205.46 |
| mo020 | h | Oficial de 1ª construção. (mão de obra) | 0.674 | 1028.94 | 693.51 |
| mo112 | h | Operário especializado construção. (mão de obra) | 0.674 | 591.15 | 398.44 |
| % | % | Custos directos complementares | 2 % | 1916.02 | 38.32 |
|  |  | Custos directos |  |  | 1954.34 |
