# Perfil para ocultar cabos de alumínio

- Propriedade do ficheiro: CYPE INGENIEROS, S.A.
- Formato: FIEBDC-3/2002
- Âmbito geográfico: Angola
- Moeda: AOA
- Custos indirectos: 3.00 %
- IVA: 18.00 %

## H Remates e trabalhos auxiliares

### HD Perfis decorativos

#### HDB Perfis para ocultar cabos

**HDB010** m Perfil para ocultar cabos de alumínio.
Perfil autocolante para ocultar cabos, de alumínio anodizado, com superfície lisa, de 40 mm de largura e 8,5 mm de altura.
Inclui: Preparação da superfície suporte. Marcação. Corte e preparação. Colocação e fixação.
Critério de medição de projecto: Comprimento medido segundo documentação gráfica de Projecto. Não foi incrementada a medição por perdas, uma vez que na composição se considerou 5% a mais.
Critério de medição de obra: Medir-se-á o comprimento realmente executado segundo especificações de Projecto.

| Código | Un | Descrição | Rendimento | Preço | Importância |
|---|---|---|---|---|---|
| mt18jpc100a | m | Perfil autocolante para ocultar cabos, de alumínio anodizado, com superfície lisa, de 40 mm de largura e 8,5 mm de altura. (material) | 1.050 | 9929.27 | 10425.73 |
| mo023 | h | Oficial de 1ª ladrilhador. (mão de obra) | 0.078 | 1028.94 | 80.26 |
| % | % | Custos directos complementares | 2 % | 10505.99 | 210.12 |
|  |  | Custos directos |  |  | 10716.11 |
