# Perfil para focinho de degrau, de aço inoxidável

- Propriedade do ficheiro: CYPE INGENIEROS, S.A.
- Formato: FIEBDC-3/2002
- Âmbito geográfico: Angola
- Moeda: AOA
- Custos indirectos: 3.00 %
- IVA: 18.00 %

## H Remates e trabalhos auxiliares

### HD Perfis decorativos

#### HDC Perfis para esquinas

**HDC020** m Perfil para focinho de degrau, de aço inoxidável.
Perfil autocolante em L, para a protecção de cantos de degraus, de aço inoxidável AISI 304, com abas de 28x12 mm de comprimento e 3 mm de espessura.
Inclui: Preparação da superfície suporte. Marcação. Corte e preparação. Colocação e fixação.
Critério de medição de projecto: Comprimento medido segundo documentação gráfica de Projecto. Não foi incrementada a medição por perdas, uma vez que na composição se considerou 5% a mais.
Critério de medição de obra: Medir-se-á o comprimento realmente executado segundo especificações de Projecto.

| Código | Un | Descrição | Rendimento | Preço | Importância |
|---|---|---|---|---|---|
| mt18jpc120d | m | Perfil autocolante em L, para a protecção de cantos de degraus, de aço inoxidável AISI 304, com abas de 28x12 mm de comprimento e 3 mm de espessura. (material) | 1.050 | 6877.21 | 7221.07 |
| mo023 | h | Oficial de 1ª ladrilhador. (mão de obra) | 0.078 | 1028.94 | 80.26 |
| % | % | Custos directos complementares | 2 % | 7301.33 | 146.03 |
|  |  | Custos directos |  |  | 7447.36 |
