# Assentamento de pré-aros de madeira a parede de alvenaria

- Propriedade do ficheiro: CYPE INGENIEROS, S.A.
- Formato: FIEBDC-3/2002
- Âmbito geográfico: Angola
- Moeda: AOA
- Custos indirectos: 3.00 %
- IVA: 18.00 %

## H Remates e trabalhos auxiliares

### HE Assentamentos

#### HEC Aros e pré-aros

**HEC020** Ud Assentamento de pré-aros de madeira a parede de alvenaria.
Assentamento de pré-aros de madeira a parede de alvenaria, com ganchos de fixação, com pasta de gesso B1, durante a execução da parede e com o pavimento colocado, para fixar posteriormente, sobre ele, o aro da caixilharia exterior de até 2 m² de superfície.
Inclui: Marcação. Nivelação e aprume. Fixação definitiva do pré-aro.
Critério de medição de projecto: Número de unidades previstas, segundo documentação gráfica de Projecto.
Critério de medição de obra: Medir-se-á o número de unidades realmente executadas segundo especificações de Projecto.

| Código | Un | Descrição | Rendimento | Preço | Importância |
|---|---|---|---|---|---|
| mt09pye010b | m³ | Pasta de gesso de construção B1, segundo EN 13279-1. (material) | 0.020 | 27689.52 | 553.79 |
| mo020 | h | Oficial de 1ª construção. (mão de obra) | 0.491 | 1028.94 | 505.21 |
| mo113 | h | Operário não qualificado construção. (mão de obra) | 0.491 | 581.64 | 285.59 |
| % | % | Custos directos complementares | 2 % | 1344.59 | 26.89 |
|  |  | Custos directos |  |  | 1371.48 |
