# Assentamento de pré-aros de madeira a parede de alvenaria

- Propriedade do ficheiro: CYPE INGENIEROS, S.A.
- Formato: FIEBDC-3/2002
- Âmbito geográfico: Angola
- Moeda: AOA
- Custos indirectos: 3.00 %
- IVA: 18.00 %

## H Remates e trabalhos auxiliares

### HE Assentamentos

#### HEC Aros e pré-aros

**HEC020** Ud Assentamento de pré-aros de madeira a parede de alvenaria.
Assentamento de pré-aros de madeira a parede de alvenaria, com ganchos de fixação, com argamassa de cimento, confeccionada em obra, com aditivo hidrófugo, dosificação 1:6, durante a execução da parede e antes de colocar o pavimento, para fixar posteriormente, sobre ele, o aro da caixilharia exterior de mais de 4 m² de superfície.
Inclui: Marcação. Nivelação e aprume. Fixação definitiva do pré-aro.
Critério de medição de projecto: Número de unidades previstas, segundo documentação gráfica de Projecto.
Critério de medição de obra: Medir-se-á o número de unidades realmente executadas segundo especificações de Projecto.

| Código | Un | Descrição | Rendimento | Preço | Importância |
|---|---|---|---|---|---|
| mt08aaa010a | m³ | Água. (material) | 0.006 | 279.70 | 1.68 |
| mt01arg005a | t | Areia de pedreira, para argamassa preparada em obra. (material) | 0.024 | 2992.57 | 71.82 |
| mt08cem000l | kg | Cimento cinzento em sacos. (material) | 3.750 | 18.65 | 69.94 |
| mt08adt010 | kg | Aditivo hidrófugo para impermeabilização de argamassas ou betões. (material) | 0.075 | 223.75 | 16.78 |
| mq06hor010 | h | Betoneira eléctrica com uma capacidade de amassadura de 160 l. (equipamento) | 0.012 | 907.30 | 10.89 |
| mo020 | h | Oficial de 1ª construção. (mão de obra) | 0.461 | 1028.94 | 474.34 |
| mo113 | h | Operário não qualificado construção. (mão de obra) | 0.461 | 581.64 | 268.14 |
| % | % | Custos directos complementares | 2 % | 913.59 | 18.27 |
|  |  | Custos directos |  |  | 931.86 |
