# Assentamento de caixilharia

- Propriedade do ficheiro: CYPE INGENIEROS, S.A.
- Formato: FIEBDC-3/2002
- Âmbito geográfico: Angola
- Moeda: AOA
- Custos indirectos: 3.00 %
- IVA: 18.00 %

## H Remates e trabalhos auxiliares

### HE Assentamentos

#### HED Caixilharias

**HED010** Ud Assentamento de caixilharia.
Assentamento de caixilharia de alumínio, aço ou PVC, com ganchos de fixação, de até 2 m² de superfície, com argamassa de cimento, confeccionada em obra, com aditivo hidrófugo, dosificação 1:6.
Inclui: Marcação. Execução de aberturas para embeber as ancoragens. Nivelação e aprume. Escoramento. Tapamento de aberturas com argamassa.
Critério de medição de projecto: Número de unidades previstas, segundo documentação gráfica de Projecto.
Critério de medição de obra: Medir-se-á o número de unidades realmente executadas segundo especificações de Projecto.

| Código | Un | Descrição | Rendimento | Preço | Importância |
|---|---|---|---|---|---|
| mt08aaa010a | m³ | Água. (material) | 0.006 | 279.70 | 1.68 |
| mt01arg005a | t | Areia de pedreira, para argamassa preparada em obra. (material) | 0.016 | 2992.57 | 47.88 |
| mt08cem000l | kg | Cimento cinzento em sacos. (material) | 2.500 | 18.65 | 46.63 |
| mt08adt010 | kg | Aditivo hidrófugo para impermeabilização de argamassas ou betões. (material) | 0.050 | 223.75 | 11.19 |
| mq06hor010 | h | Betoneira eléctrica com uma capacidade de amassadura de 160 l. (equipamento) | 0.008 | 907.30 | 7.26 |
| mo020 | h | Oficial de 1ª construção. (mão de obra) | 1.106 | 1028.94 | 1138.01 |
| mo113 | h | Operário não qualificado construção. (mão de obra) | 1.229 | 581.64 | 714.84 |
| % | % | Custos directos complementares | 2 % | 1967.49 | 39.35 |
|  |  | Custos directos |  |  | 2006.84 |
