# Perfuração em betão para a passagem de instalações

- Propriedade do ficheiro: CYPE INGENIEROS, S.A.
- Formato: FIEBDC-3/2002
- Âmbito geográfico: Angola
- Moeda: AOA
- Custos indirectos: 3.00 %
- IVA: 18.00 %

## H Remates e trabalhos auxiliares

### HP Cortes e perfurações

#### HPH Em elementos de betão

**HPH010** Ud Perfuração em betão para a passagem de instalações.
Perfuração por via húmida em laje de betão com camada de compressão e abobadilha, de 152 mm de diâmetro, até uma profundidade máxima de 35 cm, realizada com perfuradora com coroa diamantada, para a passagem de instalações.
Inclui: Marcação das zonas a perfurar. Perfuração com coroa diamantada. Fragmentação do entulho em peças manejáveis. Remoção e acumulação de entulho. Limpeza dos restos da obra. Carga manual de entulho para camião ou contentor.
Critério de medição de projecto: Número de unidades previstas, segundo documentação gráfica de Projecto.
Critério de medição de obra: Medir-se-á o número de unidades realmente executadas segundo especificações de Projecto.

| Código | Un | Descrição | Rendimento | Preço | Importância |
|---|---|---|---|---|---|
| mt08aaa010a | m³ | Água. (material) | 0.020 | 279.70 | 5.59 |
| mq05per010 | h | Perfuradora com coroa diamantada e suporte, por via húmida. (equipamento) | 0.191 | 7363.64 | 1406.46 |
| mo113 | h | Operário não qualificado construção. (mão de obra) | 0.253 | 581.64 | 147.15 |
| % | % | Custos directos complementares | 2 % | 1559.20 | 31.18 |
|  |  | Custos directos |  |  | 1590.38 |
