# Moldura para vão de fachada, pré-fabricada de betão

- Propriedade do ficheiro: CYPE INGENIEROS, S.A.
- Formato: FIEBDC-3/2002
- Âmbito geográfico: Angola
- Moeda: AOA
- Custos indirectos: 3.00 %
- IVA: 18.00 %

## H Remates e trabalhos auxiliares

### HR Remates de fachada

#### HRF Pré-fabricados de betão

**HRF050** m Moldura para vão de fachada, pré-fabricada de betão.
Moldura para vão de fachada, pré-fabricada de betão, cor a escolher, em peças de 160x40 mm, com reentrância e ancoragem metálica de aço inoxidável na sua face inferior; assente com argamassa de cimento, confeccionada em obra, com aditivo hidrófugo, dosificação 1:4; e enchimento de juntas entre peças e das uniões com os muros com argamassa de juntas especial para pré-fabricados de betão. Inclusive protector hidrófugo em base aquosa, para tratamento superficial hidrofugante.
Inclui: Preparação da superfície de apoio. Marcação da disposição das peças. Corte das peças. Colocação de réguas e fios de prumo fixados à parede. Colocação, aprumo, nivelamento e alinhamento das peças. Enchimento de juntas e limpeza. Aplicação em duas camadas do tratamento superficial hidrofugante.
Critério de medição de projecto: Comprimento medido pelo seu maior desenvolvimento linear, segundo documentação gráfica de Projecto.
Critério de medição de obra: Medir-se-á, pelo seu maior desenvolvimento linear, o comprimento realmente executado segundo especificações de Projecto, incluindo o comprimento que se poderá perder em meias esquadrias.

| Código | Un | Descrição | Rendimento | Preço | Importância |
|---|---|---|---|---|---|
| mt08aaa010a | m³ | Água. (material) | 0.006 | 279.70 | 1.68 |
| mt01arg005a | t | Areia de pedreira, para argamassa preparada em obra. (material) | 0.030 | 2992.57 | 89.78 |
| mt08cem000l | kg | Cimento cinzento em sacos. (material) | 7.600 | 18.65 | 141.74 |
| mt08adt010 | kg | Aditivo hidrófugo para impermeabilização de argamassas ou betões. (material) | 0.152 | 223.75 | 34.01 |
| mt20rhp010q | m | Moldura para vão de fachada, pré-fabricada de betão, cor a escolher, em peças de 160x40 mm, com reentrância e ancoragem metálica de aço inoxidável na sua face inferior. (material) | 1.100 | 31025.34 | 34127.87 |
| mt09mcr235 | kg | Argamassa de juntas para pré-fabricados de betão e pedra artificial, composta de cimento, inertes, pigmentos e aditivos especiais. (material) | 0.279 | 460.56 | 128.50 |
| mt28pcs010a | l | Protector hidrófugo em base aquosa, incolor, auto-limpável, repelente da água e da sujidade, para tratamento superficial hidrofugante, para aplicar com trincha sobre superfícies de pedra natural ou pedra artificial. (material) | 0.200 | 11178.13 | 2235.63 |
| mq06hor010 | h | Betoneira eléctrica com uma capacidade de amassadura de 160 l. (equipamento) | 0.016 | 907.30 | 14.52 |
| op00amo010 |  | Rebarbadora. | 1.000 | 0.00 | 0.00 |
| mo020 | h | Oficial de 1ª construção. (mão de obra) | 0.687 | 1028.94 | 706.88 |
| mo113 | h | Operário não qualificado construção. (mão de obra) | 0.931 | 581.64 | 541.51 |
| % | % | Custos directos complementares | 2 % | 38022.12 | 760.44 |
|  |  | Custos directos |  |  | 38782.56 |
