# Padieira de madeira

- Propriedade do ficheiro: CYPE INGENIEROS, S.A.
- Formato: FIEBDC-3/2002
- Âmbito geográfico: Angola
- Moeda: AOA
- Custos indirectos: 3.00 %
- IVA: 18.00 %

## H Remates e trabalhos auxiliares

### HR Remates de fachada

#### HRM De madeira

**HRM030** m Padieira de madeira.
Padieira de madeira maciça de pinho Oregón, de 300x52 mm, envernizada em oficina; colocação com adesivo de borracha sintética; e vedação das juntas entre peças e das uniões com os muros com cola de polímero MS.
Inclui: Limpeza e preparação do plano de apoio. Corte das peças. Marcação do nível de apoio da padieira. Colocação da padieira. Aprumo e nivelamento. Instalação das escoras. Vedação de juntas e limpeza. Remoção das escoras.
Critério de medição de projecto: Comprimento medido segundo documentação gráfica de Projecto, incluindo as entregas nos apoios.
Critério de medição de obra: Medir-se-á o comprimento realmente executado segundo especificações de Projecto, incluindo as entregas nos apoios.

| Código | Un | Descrição | Rendimento | Preço | Importância |
|---|---|---|---|---|---|
| mt29tma140 | kg | Adesivo de borracha sintética, de aplicação em duas faces, para revestimentos decorativos de madeira. (material) | 0.090 | 4874.93 | 438.74 |
| mt20dma010a | m | Padieira de madeira maciça de pinho Oregón, de 300x52 mm, envernizada em oficina. (material) | 1.000 | 28833.41 | 28833.41 |
| mt22www010b | Ud | Cartucho de 290 ml de vedante adesivo monocomponente, neutro, súper elástico, à base de polímero MS, cor cinzento, com resistência à intempérie e aos raios UV e alongamento até à rotura 750%. (material) | 0.100 | 6289.85 | 628.99 |
| mo017 | h | Oficial de 1ª carpinteiro. (mão de obra) | 0.305 | 1043.82 | 318.37 |
| mo058 | h | Ajudante de carpinteiro. (mão de obra) | 0.305 | 608.71 | 185.66 |
| % | % | Custos directos complementares | 2 % | 30405.17 | 608.10 |
|  |  | Custos directos |  |  | 31013.27 |
