# Peça de remate de aço pré-lacado

- Propriedade do ficheiro: CYPE INGENIEROS, S.A.
- Formato: FIEBDC-3/2002
- Âmbito geográfico: Angola
- Moeda: AOA
- Custos indirectos: 3.00 %
- IVA: 18.00 %

## H Remates e trabalhos auxiliares

### HR Remates de fachada

#### HRR De aço pré-lacado

**HRR100** m Peça de remate de aço pré-lacado.
Peça de remate de chapa dobrada de aço pré-lacado, espessura 0,6 mm, desenvolvimento 150 mm e 2 dobras; fixação com parafusos autoperfurantes de aço galvanizado, e vedação das juntas entre peças e, se for o caso, das uniões com os muros com vedante adesivo monocomponente.
Inclui: Marcação da disposição das peças. Corte das peças. Colocação, aprumo, nivelamento e alinhamento. Resolução de encontros e de pontos singulares. Vedação de juntas e limpeza.
Critério de medição de projecto: Comprimento medido segundo documentação gráfica de Projecto.
Critério de medição de obra: Medir-se-á o comprimento realmente executado segundo especificações de Projecto.

| Código | Un | Descrição | Rendimento | Preço | Importância |
|---|---|---|---|---|---|
| mt12www050 | Ud | Parafuso autoperfurante de aço galvanizado. (material) | 2.000 | 59.45 | 118.90 |
| mt20rca010ja | m | Peça de remate de chapa dobrada de aço pré-lacado, espessura 0,6 mm, desenvolvimento 150 mm e 2 dobras. (material) | 1.000 | 5106.19 | 5106.19 |
| mt22www010d | Ud | Cartucho de 290 ml de vedante adesivo monocomponente, neutro, súper elástico, à base de polímero MS, cor transparente, com resistência à intempérie e aos raios UV e alongamento até à rotura 750%. (material) | 0.200 | 6289.85 | 1257.97 |
| mo018 | h | Oficial de 1ª serralheiro. (mão de obra) | 0.153 | 1042.42 | 159.49 |
| mo059 | h | Ajudante de serralheiro. (mão de obra) | 0.153 | 606.12 | 92.74 |
| % | % | Custos directos complementares | 2 % | 6735.29 | 134.71 |
|  |  | Custos directos |  |  | 6870.00 |
