# Vedação da junta entre a caixilharia exterior e a parede

- Propriedade do ficheiro: CYPE INGENIEROS, S.A.
- Formato: FIEBDC-3/2002
- Âmbito geográfico: Angola
- Moeda: AOA
- Custos indirectos: 3.00 %
- IVA: 18.00 %

## H Remates e trabalhos auxiliares

### HS Vedações

#### HSC Caixilharias

**HSC010** m Vedação da junta entre a caixilharia exterior e a parede.
Vedação exterior da junta entre a caixilharia exterior de alumínio e a parede de betão de 10 mm de largura e 5 mm de profundidade, com silicone neutro oxímico, de elasticidade permanente e cura rápida, cor branca, recobrimento prévio da superfície nos flancos da junta com primário transparente à base de poliuretano.
Inclui: Preparação e limpeza da junta. Aplicação de primário. Vedação exterior. Remates. Limpeza final.
Critério de medição de projecto: Comprimento medido segundo documentação gráfica de Projecto.
Critério de medição de obra: Medir-se-á o comprimento realmente executado segundo especificações de Projecto.

| Código | Un | Descrição | Rendimento | Preço | Importância |
|---|---|---|---|---|---|
| mt21gen010 | l | Primário para vedações com silicone neutro ou com polímeros MS. (material) | 0.014 | 29712.43 | 415.97 |
| mt22www050a | Ud | Cartucho de 300 ml de silicone neutro oxímico, de elasticidade permanente e cura rápida, cor branca, intervalo de temperatura de trabalho de -60 a 150°C, com resistência aos raios UV, dureza Shore A aproximada de 22, segundo EN ISO 868 e alongamento na rotura >= 800%, segundo EN ISO 8339. (material) | 0.170 | 5843.65 | 993.42 |
| mo113 | h | Operário não qualificado construção. (mão de obra) | 0.373 | 596.70 | 222.57 |
| % | % | Custos directos complementares | 2 % | 1631.96 | 32.64 |
|  |  | Custos directos |  |  | 1664.60 |
