# Vedação de junta em ambientes húmidos

- Propriedade do ficheiro: CYPE INGENIEROS, S.A.
- Formato: FIEBDC-3/2002
- Âmbito geográfico: Angola
- Moeda: AOA
- Custos indirectos: 3.00 %
- IVA: 18.00 %

## H Remates e trabalhos auxiliares

### HS Vedações

#### HSH Locais húmidos

**HSH010** m Vedação de junta em ambientes húmidos.
Vedação de junta em ambientes húmidos, em aparelhos sanitários, de 10 mm de largura e 10 mm de profundidade, com silicone acético monocomponente, anti-bolor, cor branco.
Inclui: Preparação e limpeza da junta. Vedação. Remates. Limpeza final.
Critério de medição de projecto: Comprimento medido segundo documentação gráfica de Projecto.
Critério de medição de obra: Medir-se-á o comprimento realmente executado segundo especificações de Projecto.

| Código | Un | Descrição | Rendimento | Preço | Importância |
|---|---|---|---|---|---|
| mt15sja025a | Ud | Cartucho de silicone acético monocomponente, anti-bolor, cor branco, de 310 ml. (material) | 0.333 | 9131.67 | 3040.85 |
| mo113 | h | Operário não qualificado construção. (mão de obra) | 0.089 | 596.70 | 53.11 |
| % | % | Custos directos complementares | 2 % | 3093.96 | 61.88 |
|  |  | Custos directos |  |  | 3155.84 |
