# Mastro para a fixação de antenas

- Propriedade do ficheiro: CYPE INGENIEROS, S.A.
- Formato: FIEBDC-3/2002
- Âmbito geográfico: Angola
- Moeda: AOA
- Custos indirectos: 3.00 %
- IVA: 18.00 %

## I Instalações

### IA Audiovisuais

#### IAA Rede de cabos coaxiais

**IAA031** Ud Mastro para a fixação de antenas.
Mastro para fixação de 3 antenas, de tubo de aço com tratamento anticorrosão, de 6 m de altura, 45 mm de diâmetro e 2 mm de espessura. Inclusive, ancoragens e quantos acessórios sejam necessários para a sua correcta instalação.
Inclui: Marcação. Montagem.
Critério de medição de projecto: Número de unidades previstas, segundo documentação gráfica de Projecto.
Critério de medição de obra: Medir-se-á o número de unidades realmente executadas segundo especificações de Projecto.

| Código | Un | Descrição | Rendimento | Preço | Importância |
|---|---|---|---|---|---|
| mt40saf010ix | Ud | Mastro para fixação de antenas, de tubo de aço com tratamento anticorrosão, de 3 m de altura, 45 mm de diâmetro e 2 mm de espessura, união por encaixe. Inclusive acessórios. (material) | 2.000 | 32639.42 | 65278.84 |
| mt40saf011r | Ud | Garra de ancoragem a obra em L para mastro, para colocação em superfície, de 500 mm de comprimento e 4 mm de espessura, com abraçadeira. (material) | 2.000 | 9318.96 | 18637.92 |
| mo001 | h | Oficial de 1ª instalador de telecomunicações. (mão de obra) | 2.111 | 1057.30 | 2231.96 |
| mo056 | h | Ajudante de instalador de telecomunicações. (mão de obra) | 2.111 | 603.82 | 1274.66 |
| % | % | Custos directos complementares | 2 % | 87423.38 | 1748.47 |
|  |  | Custos directos |  |  | 89171.85 |
