# Suporte para fixação de antena

- Propriedade do ficheiro: CYPE INGENIEROS, S.A.
- Formato: FIEBDC-3/2002
- Âmbito geográfico: Angola
- Moeda: AOA
- Custos indirectos: 3.00 %
- IVA: 18.00 %

## I Instalações

### IA Audiovisuais

#### IAA Rede de cabos coaxiais

**IAA033** Ud Suporte para fixação de antena.
Suporte articulado para fixação de antena em L, de parede ou tecto, de 40 mm de diâmetro. Inclusive base de fixação e quantos acessórios sejam necessários para a sua correcta instalação.
Inclui: Marcação. Colocação do suporte.
Critério de medição de projecto: Número de unidades previstas, segundo documentação gráfica de Projecto.
Critério de medição de obra: Medir-se-á o número de unidades realmente executadas segundo especificações de Projecto.

| Código | Un | Descrição | Rendimento | Preço | Importância |
|---|---|---|---|---|---|
| mt40apf030b | Ud | Suporte articulado para fixação de antena em L, de parede ou tecto, de 40 mm de diâmetro. Inclusive base de fixação. (material) | 1.000 | 43792.18 | 43792.18 |
| mo001 | h | Oficial de 1ª instalador de telecomunicações. (mão de obra) | 0.704 | 1057.30 | 744.34 |
| mo056 | h | Ajudante de instalador de telecomunicações. (mão de obra) | 0.704 | 603.82 | 425.09 |
| % | % | Custos directos complementares | 2 % | 44961.61 | 899.23 |
|  |  | Custos directos |  |  | 45860.84 |
