# Antena para recepção de emissões terrestes

- Propriedade do ficheiro: CYPE INGENIEROS, S.A.
- Formato: FIEBDC-3/2002
- Âmbito geográfico: Angola
- Moeda: AOA
- Custos indirectos: 3.00 %
- IVA: 18.00 %

## I Instalações

### IA Audiovisuais

#### IAA Rede de cabos coaxiais

**IAA034** Ud Antena para recepção de emissões terrestes.
Antena exterior DAB para captação de sinais de radiodifusão sonora digital procedentes de emissões terrestres, de 3 elementos, 8 dBi de ganho, relação D/A maior de 15 dB e 555 mm de comprimento. Inclusive ancoragens e quantos acessórios sejam necessários para a sua correcta instalação.
Inclui: Marcação.
Critério de medição de projecto: Número de unidades previstas, segundo documentação gráfica de Projecto.
Critério de medição de obra: Medir-se-á o número de unidades realmente executadas segundo especificações de Projecto.

| Código | Un | Descrição | Rendimento | Preço | Importância |
|---|---|---|---|---|---|
| mt40etv015a | Ud | Antena exterior DAB para captação de sinais de radiodifusão sonora digital procedentes de emissões terrestres, de 3 elementos, 8 dBi de ganho, relação D/A maior de 15 dB e 555 mm de comprimento. (material) | 1.000 | 46825.44 | 46825.44 |
| mo001 | h | Oficial de 1ª instalador de telecomunicações. (mão de obra) | 0.704 | 1057.30 | 744.34 |
| mo056 | h | Ajudante de instalador de telecomunicações. (mão de obra) | 0.704 | 603.82 | 425.09 |
| % | % | Custos directos complementares | 2 % | 47994.87 | 959.90 |
|  |  | Custos directos |  |  | 48954.77 |
