# Amplificador de linha

- Propriedade do ficheiro: CYPE INGENIEROS, S.A.
- Formato: FIEBDC-3/2002
- Âmbito geográfico: Angola
- Moeda: AOA
- Custos indirectos: 3.00 %
- IVA: 18.00 %

## I Instalações

### IA Audiovisuais

#### IAA Rede de cabos coaxiais

**IAA090** Ud Amplificador de linha.
Central de amplificação separada, de 3 entradas, 1 entrada para sinais de FI de 42 dB de ganho, 1 entrada para sinais de RTV+FI de 42 dB de ganho e 1 entrada para sinais de RTV de 40 dB de ganho, 2 saídas de RTV+FI, equalização regulável, tensão máxima de saída de 124 dBµV para FI e 117 dBµV para RTV.
Inclui: Colocação do amplificador. Ligação e verificação do seu correcto funcionamento.
Critério de medição de projecto: Número de unidades previstas, segundo documentação gráfica de Projecto.
Critério de medição de obra: Medir-se-á o número de unidades realmente executadas segundo especificações de Projecto.

| Código | Un | Descrição | Rendimento | Preço | Importância |
|---|---|---|---|---|---|
| mt40eaf035a | Ud | Central de amplificação separada, de 3 entradas, 1 entrada para sinais de FI de 42 dB de ganho, 1 entrada para sinais de RTV+FI de 42 dB de ganho e 1 entrada para sinais de RTV de 40 dB de ganho, 2 saídas de RTV+FI, equalização regulável, tensão máxima de saída de 124 dBµV para FI e 117 dBµV para RTV. (material) | 1.000 | 115218.29 | 115218.29 |
| mo001 | h | Oficial de 1ª instalador de telecomunicações. (mão de obra) | 0.282 | 1057.30 | 298.16 |
| mo056 | h | Ajudante de instalador de telecomunicações. (mão de obra) | 0.282 | 603.82 | 170.28 |
| % | % | Custos directos complementares | 2 % | 115686.73 | 2313.73 |
|  |  | Custos directos |  |  | 118000.46 |
