# Repartidor

- Propriedade do ficheiro: CYPE INGENIEROS, S.A.
- Formato: FIEBDC-3/2002
- Âmbito geográfico: Angola
- Moeda: AOA
- Custos indirectos: 3.00 %
- IVA: 18.00 %

## I Instalações

### IA Audiovisuais

#### IAA Rede de cabos coaxiais

**IAA115** Ud Repartidor.
Repartidor de 5-2400 MHz de 4 saídas, de 78x49x26 mm, 7,7 dB de perdas de inserção a 862 MHz e 11,1 dB de perdas de inserção a 2150 MHz.
Inclui: Colocação. Ligação e verificação do seu correcto funcionamento.
Critério de medição de projecto: Número de unidades previstas, segundo documentação gráfica de Projecto.
Critério de medição de obra: Medir-se-á o número de unidades realmente executadas segundo especificações de Projecto.

| Código | Un | Descrição | Rendimento | Preço | Importância |
|---|---|---|---|---|---|
| mt40irt024o | Ud | Repartidor de 5-2400 MHz de 4 saídas, de 78x49x26 mm, 7,7 dB de perdas de inserção a 862 MHz e 11,1 dB de perdas de inserção a 2150 MHz, com conectores tipo "F". (material) | 1.000 | 5420.68 | 5420.68 |
| mo001 | h | Oficial de 1ª instalador de telecomunicações. (mão de obra) | 0.141 | 1057.30 | 149.08 |
| mo056 | h | Ajudante de instalador de telecomunicações. (mão de obra) | 0.141 | 603.82 | 85.14 |
| % | % | Custos directos complementares | 2 % | 5654.90 | 113.10 |
|  |  | Custos directos |  |  | 5768.00 |
