# Ponto de distribuição

- Propriedade do ficheiro: CYPE INGENIEROS, S.A.
- Formato: FIEBDC-3/2002
- Âmbito geográfico: Angola
- Moeda: AOA
- Custos indirectos: 3.00 %
- IVA: 18.00 %

## I Instalações

### IA Audiovisuais

#### IAF Rede de pares de cobre

**IAF040** Ud Ponto de distribuição.
Ponto de distribuição para a segregação de 10 pares, colocado na caixa de coluna da rede colectiva e equipado com 1 régua de corte e ensaio, com capacidade para 10 pares cada uma e tipo de ligação por inserção e deslocamento do isolante, montadas cada uma delas na caixa de coluna da rede colectiva. Inclusive etiquetas identificativas, suportes metálicos para os repartidores e acessórios.
Inclui: Colocação dos suportes. Colocação das réguas. Ligação e verificação do seu correcto funcionamento.
Critério de medição de projecto: Número de unidades previstas, segundo documentação gráfica de Projecto.
Critério de medição de obra: Medir-se-á o número de unidades realmente executadas segundo especificações de Projecto.

| Código | Un | Descrição | Rendimento | Preço | Importância |
|---|---|---|---|---|---|
| mt40mta010b | Ud | Régua de corte e ensaio, com uma capacidade de 10 pares, com inserção do condutor por deslocamento do isolante. (material) | 1.000 | 4206.32 | 4206.32 |
| mt40mta020b | Ud | Suporte metálico individual para régua de 10 pares. (material) | 1.000 | 1450.04 | 1450.04 |
| mt40mta040b | Ud | Máscara identificativa formada por aro porta-rótulos reclinável, 10 pares. (material) | 1.000 | 2348.83 | 2348.83 |
| mo001 | h | Oficial de 1ª instalador de telecomunicações. (mão de obra) | 0.113 | 1084.69 | 122.57 |
| mo056 | h | Ajudante de instalador de telecomunicações. (mão de obra) | 0.113 | 619.46 | 70.00 |
| % | % | Custos directos complementares | 2 % | 8197.76 | 163.96 |
|  |  | Custos directos |  |  | 8361.72 |
