# Cabo de par de cobre

- Propriedade do ficheiro: CYPE INGENIEROS, S.A.
- Formato: FIEBDC-3/2002
- Âmbito geográfico: Angola
- Moeda: AOA
- Custos indirectos: 3.00 %
- IVA: 18.00 %

## I Instalações

### IA Audiovisuais

#### IAF Rede de pares de cobre

**IAF080** m Cabo de par de cobre.
Cabo rígido U/UTP não propagador da chama de 4 pares entrançados de cobre, categoria 6, reacção ao fogo classe Dca-s2,d2,a2 segundo NP EN 50575, com condutor unifilar de cobre, isolamento de polietileno e bainha exterior de poliolefina termoplástica LSFH livre de halogéneos, com baixa emissão de fumos e gases corrosivos, de 6,2 mm de diâmetro. Inclusive acessórios e elementos de fixação.
Inclui: Colocação de cabos.
Critério de medição de projecto: Comprimento medido segundo documentação gráfica de Projecto.
Critério de medição de obra: Medir-se-á o comprimento realmente executado segundo especificações de Projecto.

| Código | Un | Descrição | Rendimento | Preço | Importância |
|---|---|---|---|---|---|
| mt40cpt010i | m | Cabo rígido U/UTP não propagador da chama de 4 pares entrançados de cobre, categoria 6, reacção ao fogo classe Dca-s2,d2,a2 segundo NP EN 50575, com condutor unifilar de cobre, isolamento de polietileno e bainha exterior de poliolefina termoplástica LSFH livre de halogéneos, com baixa emissão de fumos e gases corrosivos, de 6,2 mm de diâmetro, segundo EN 50288-6-1. (material) | 1.000 | 387.08 | 387.08 |
| mo001 | h | Oficial de 1ª instalador de telecomunicações. (mão de obra) | 0.021 | 1084.69 | 22.78 |
| mo056 | h | Ajudante de instalador de telecomunicações. (mão de obra) | 0.021 | 619.46 | 13.01 |
| % | % | Custos directos complementares | 2 % | 422.87 | 8.46 |
|  |  | Custos directos |  |  | 431.33 |
