# Vídeo-porteiro colectivo

- Propriedade do ficheiro: CYPE INGENIEROS, S.A.
- Formato: FIEBDC-3/2002
- Âmbito geográfico: Angola
- Moeda: AOA
- Custos indirectos: 3.00 %
- IVA: 18.00 %

## I Instalações

### IA Audiovisuais

#### IAV Interfonia e vídeo

**IAV011** Ud Vídeo-porteiro colectivo.
Instalação de vídeo-porteiro digital para 10 habitações composto por: placa exterior de rua digital com 10 botões de pressão de chamada, fecho superior e inferior e câmara P/B, alimentador e monitores com base de ligação. Inclusive, abre-portas, viseira, distribuidores de vídeo, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 17.000 | 593.02 | 10081.34 |
| mt40pea030c | m | Cabo paralelo formado por condutores de cobre de 2x1,0 mm². Segundo NP 2356. (material) | 7.000 | 1013.07 | 7091.49 |
| mt40pga012 | m | Cabo de vídeo-porteiro formado por condutores de cobre de 2x0,25 mm² + 2x1,0 mm² e cabo coaxial de 75 Ohm. (material) | 10.000 | 2157.09 | 21570.90 |
| mt40pga140a | Ud | Distribuidor de vídeo, com 4 saídas, para instalação de cabo coaxial. (material) | 3.000 | 32092.64 | 96277.92 |
| mt40vgm010e | Ud | Monitor para instalações de vídeo-porteiro digital, equipado com botão ligado/desligado, botão abre-portas, auto-acendimento, botão para funções adicionais e chamada electrónica. (material) | 10.000 | 295077.26 | 2950772.60 |
| mt40vgm020a | Ud | Placa de ligação para monitor. (material) | 10.000 | 22960.97 | 229609.70 |
| mt40vge030f | Ud | Kit de vídeo-porteiro composto por módulo compacto de grelha para vídeo com 10 botões de pressão de chamada em duas colunas, módulo de som com telecâmara P/B, módulo microprocessado, módulo codificador de botões de pressão, fecho superior e inferior, caixa de encastrar, fonte de alimentação e abre-portas de corrente contínua. (material) | 1.000 | 981293.95 | 981293.95 |
| mt40pga062b | Ud | Viseira, para módulo compacto. (material) | 1.000 | 39007.29 | 39007.29 |
| mo003 | h | Oficial de 1ª electricista. (mão de obra) | 33.361 | 1084.69 | 36186.34 |
| mo102 | h | Ajudante de electricista. (mão de obra) | 33.361 | 619.46 | 20665.81 |
| % | % | Custos directos complementares | 2 % | 4392557.34 | 87851.15 |
|  |  | Custos directos |  |  | 4480408.49 |
