# Módulo hidrónico HU

- Propriedade do ficheiro: CYPE INGENIEROS, S.A.
- Formato: FIEBDC-3/2002
- Âmbito geográfico: Angola
- Moeda: AOA
- Custos indirectos: 3.00 %
- IVA: 18.00 %

## I Instalações

### IB Sistemas de climatização

#### IBH Sistema HVRF (Mitsubishi Electric)

**IBH095** Ud Módulo hidrónico HU.
Módulo hidrónico HU, exterior, para sistema híbrido multi-split com unidades interiores de tipo fan-coil, para gás R-32, gama Hybrid City Multi, modelo CMH-WM500V-A "MITSUBISHI ELECTRIC", unidades exteriores ligáveis PUHY-(E)M400~500YNW-A1, alimentação monofásica a 230 V, consumo eléctrico nominal em arrefecimento 1,06 kW, consumo eléctrico nominal em aquecimento 1,06 kW, diâmetro interior das tubagens de entrada e saída de água 40 mm, pressão sonora 60 dBA, dimensões 920x660x740 mm, peso 143 kg.
Critérios considerados na determinação do preço da unidade de obra: O preço não inclui a canalização nem a cablagem eléctrica de alimentação.
Inclui: Marcação. Colocação e fixação. Ligação às linhas frigoríficas. Ligação à rede de condução de água. Ligação à rede eléctrica.
Critério de medição de projecto: Número de unidades previstas, segundo documentação gráfica de Projecto.
Critério de medição de obra: Medir-se-á o número de unidades realmente executadas segundo especificações de Projecto.

| Código | Un | Descrição | Rendimento | Preço | Importância |
|---|---|---|---|---|---|
| mt42mee400c | Ud | Módulo hidrónico HU, exterior, para sistema híbrido multi-split com unidades interiores de tipo fan-coil, para gás R-32, gama Hybrid City Multi, modelo CMH-WM500V-A "MITSUBISHI ELECTRIC", unidades exteriores ligáveis PUHY-(E)M400~500YNW-A1, alimentação monofásica a 230 V, consumo eléctrico nominal em arrefecimento 1,06 kW, consumo eléctrico nominal em aquecimento 1,06 kW, diâmetro interior das tubagens de entrada e saída de água 40 mm, pressão sonora 60 dBA, dimensões 920x660x740 mm, peso 143 kg. (material) | 1.000 | 15208580.67 | 15208580.67 |
| mo005 | h | Oficial de 1ª instalador de ar condicionado. (mão de obra) | 0.535 | 1057.30 | 565.66 |
| mo104 | h | Ajudante de instalador de ar condicionado. (mão de obra) | 0.535 | 603.82 | 323.04 |
| % | % | Custos directos complementares | 2 % | 15209469.37 | 304189.39 |
|  |  | Custos directos |  |  | 15513658.76 |
