# Termoacumulador a gás, convencional

- Propriedade do ficheiro: CYPE INGENIEROS, S.A.
- Formato: FIEBDC-3/2002
- Âmbito geográfico: Angola
- Moeda: AOA
- Custos indirectos: 3.00 %
- IVA: 18.00 %

## I Instalações

### IC Aquecimento, arrefecimento, climatização e A.Q.S.

#### ICA Água quente

**ICA040** Ud Termoacumulador a gás, convencional.
Termoacumulador a gás natural para o serviço de A.Q.S., de solo, capacidade 390 l, câmara de combustão estanque, potência 29 kW, eficiência energética classe B, perfil de consumo XXL, com conduta e extractor de fumos. Inclusive suporte e ancoragens de fixação a paramento vertical, válvulas de corte de esfera, válvula de segurança e tubos de ligação flexíveis, tanto na entrada de água como na saída. Totalmente montado, ligado e testado.
Inclui: Marcação do aparelho. Fixação em paramento com elementos de ancoragem. Colocação do aparelho e acessórios. Ligação com as redes de abastecimento de água, eléctrica e de terra. Colocação da conduta de evacuação dos produtos da combustão e os acessórios de ventilação. Colocação em funcionamento.
Critério de medição de projecto: Número de unidades previstas, segundo documentação gráfica de Projecto.
Critério de medição de obra: Medir-se-á o número de unidades realmente executadas segundo especificações de Projecto.

| Código | Un | Descrição | Rendimento | Preço | Importância |
|---|---|---|---|---|---|
| mt38agd020dd | Ud | Termoacumulador a gás natural para o serviço de A.Q.S., de solo, capacidade 390 l, câmara de combustão estanque, potência 29 kW, eficiência energética classe B, perfil de consumo XXL, com conduta e extractor de fumos. (material) | 1.000 | 5616747.27 | 5616747.27 |
| mt37sve010e | Ud | Válvula de esfera de latão niquelado para enroscar de 1 1/4". (material) | 2.000 | 19952.72 | 39905.44 |
| mt37svs010c | Ud | Válvula de segurança, de latão, com rosca de 1/2" de diâmetro, regulada a 6 bar de pressão. (material) | 1.000 | 5259.21 | 5259.21 |
| mt38www011 | Ud | Material auxiliar para instalações de A.Q.S. (material) | 1.000 | 1724.06 | 1724.06 |
| mo004 | h | Oficial de 1ª instalador de aquecimento. (mão de obra) | 6.463 | 1057.30 | 6833.33 |
| mo103 | h | Ajudante de instalador de aquecimento. (mão de obra) | 6.463 | 603.82 | 3902.49 |
| % | % | Custos directos complementares | 2 % | 5674371.80 | 113487.44 |
|  |  | Custos directos |  |  | 5787859.24 |
