# Boca de carga para depósito de combustível líquido

- Propriedade do ficheiro: CYPE INGENIEROS, S.A.
- Formato: FIEBDC-3/2002
- Âmbito geográfico: Angola
- Moeda: AOA
- Custos indirectos: 3.00 %
- IVA: 18.00 %

## I Instalações

### IC Aquecimento, arrefecimento, climatização e A.Q.S.

#### ICD Combustível líquido

**ICD105** Ud Boca de carga para depósito de combustível líquido.
Boca de carga para depósito de combustível líquido, de latão, de 3", colocada através de união roscada e alojada em armário de chapa galvanizada. Totalmente montada, ligada e testada.
Inclui: Marcação. Colocação do armário. Montagem, colocação e fixação da boca de carga. Ligação.
Critério de medição de projecto: Número de unidades previstas, segundo documentação gráfica de Projecto.
Critério de medição de obra: Medir-se-á o número de unidades realmente executadas segundo especificações de Projecto.

| Código | Un | Descrição | Rendimento | Preço | Importância |
|---|---|---|---|---|---|
| mt38dep003c | Ud | Boca de carga, de latão, de 3", para enroscar. (material) | 1.000 | 58243.48 | 58243.48 |
| mt43www075 | Ud | Armário de chapa galvanizada de 400x300x250 mm, com porta e fechadura de triângulo. (material) | 1.000 | 87915.13 | 87915.13 |
| mo004 | h | Oficial de 1ª instalador de aquecimento. (mão de obra) | 0.288 | 1057.30 | 304.50 |
| mo103 | h | Ajudante de instalador de aquecimento. (mão de obra) | 0.288 | 603.82 | 173.90 |
| % | % | Custos directos complementares | 2 % | 146637.01 | 2932.74 |
|  |  | Custos directos |  |  | 149569.75 |
