# Boca de carga para depósito de combustível líquido

- Propriedade do ficheiro: CYPE INGENIEROS, S.A.
- Formato: FIEBDC-3/2002
- Âmbito geográfico: Angola
- Moeda: AOA
- Custos indirectos: 3.00 %
- IVA: 18.00 %

## I Instalações

### IC Aquecimento, arrefecimento, climatização e A.Q.S.

#### ICD Combustível líquido

**ICD105** Ud Boca de carga para depósito de combustível líquido.
Boca de carga para depósito de combustível líquido, de latão, de 4", colocada através de união roscada e alojada em nicho com aro e porta de poliéster (sem incluir a execução do nicho, nem a colocação do aro e da porta). Totalmente montada, ligada e testada.
Inclui: Marcação. Montagem, colocação e fixação da boca de carga. Ligação.
Critério de medição de projecto: Número de unidades previstas, segundo documentação gráfica de Projecto.
Critério de medição de obra: Medir-se-á o número de unidades realmente executadas segundo especificações de Projecto.

| Código | Un | Descrição | Rendimento | Preço | Importância |
|---|---|---|---|---|---|
| mt38dep003d | Ud | Boca de carga, de latão, de 4", para enroscar. (material) | 1.000 | 165711.35 | 165711.35 |
| mt43www060 | Ud | Aro e porta de poliéster de 350x485 mm, com fechadura de triângulo e lingueta para cadeado. (material) | 1.000 | 51127.28 | 51127.28 |
| mo004 | h | Oficial de 1ª instalador de aquecimento. (mão de obra) | 0.288 | 1057.30 | 304.50 |
| mo103 | h | Ajudante de instalador de aquecimento. (mão de obra) | 0.288 | 603.82 | 173.90 |
| % | % | Custos directos complementares | 2 % | 217317.03 | 4346.34 |
|  |  | Custos directos |  |  | 221663.37 |
