# Depósito de combustível líquido, de superfície, de polietileno de alta densidade (PEAD/HDPE)

- Propriedade do ficheiro: CYPE INGENIEROS, S.A.
- Formato: FIEBDC-3/2002
- Âmbito geográfico: Angola
- Moeda: AOA
- Custos indirectos: 3.00 %
- IVA: 18.00 %

## I Instalações

### IC Aquecimento, arrefecimento, climatização e A.Q.S.

#### ICD Combustível líquido

**ICD120** Ud Depósito de combustível líquido, de superfície, de polietileno de alta densidade (PEAD/HDPE).
Depósito homologado de gasóleo, de superfície, colocado no exterior do edifício, de polietileno de alta densidade (PEAD/HDPE), de parede dupla, com uma capacidade de 1500 litros. Incluindo, indicador de nível, acessórios de ligação e elementos de protecção segundo norma. Totalmente montado, ligado e testado.
Inclui: Colocação do depósito. Montagem de acessórios.
Critério de medição de projecto: Número de unidades previstas, segundo documentação gráfica de Projecto.
Critério de medição de obra: Medir-se-á o número de unidades realmente executadas segundo especificações de Projecto.

| Código | Un | Descrição | Rendimento | Preço | Importância |
|---|---|---|---|---|---|
| mt38dep120c | Ud | Depósito de combustível líquido, de superfície, de polietileno de alta densidade (PEAD/HDPE) com reforços de aço, de parede dupla, de 1770x770x1700 mm, com uma capacidade de 1500 litros e quatro bocas de entrada/saída, segundo EN 13341. (material) | 1.000 | 1019583.80 | 1019583.80 |
| mt38dep112c | Ud | Indicador de nível para depósito de combustível líquido de polietileno, de parede dupla, com uma capacidade de 1500 litros. (material) | 1.000 | 19341.45 | 19341.45 |
| mt38dep114a | Ud | Acessórios de carga, aspiração e ventilação para depósito de combustível líquido de polietileno de alta densidade (PEAD/HDPE). (material) | 1.000 | 31093.94 | 31093.94 |
| mo004 | h | Oficial de 1ª instalador de aquecimento. (mão de obra) | 1.151 | 1057.30 | 1216.95 |
| mo103 | h | Ajudante de instalador de aquecimento. (mão de obra) | 1.151 | 603.82 | 695.00 |
| % | % | Custos directos complementares | 2 % | 1071931.14 | 21438.62 |
|  |  | Custos directos |  |  | 1093369.76 |
