# Depósito de combustível líquido, de superfície, de polietileno de alta densidade (PEAD/HDPE)

- Propriedade do ficheiro: CYPE INGENIEROS, S.A.
- Formato: FIEBDC-3/2002
- Âmbito geográfico: Angola
- Moeda: AOA
- Custos indirectos: 3.00 %
- IVA: 18.00 %

## I Instalações

### IC Aquecimento, arrefecimento, climatização e A.Q.S.

#### ICD Combustível líquido

**ICD120** Ud Depósito de combustível líquido, de superfície, de polietileno de alta densidade (PEAD/HDPE).
Depósito homologado de gasóleo, de superfície, colocado no exterior do edifício, de polietileno de alta densidade (PEAD/HDPE), de parede simples contido em recipiente, com uma capacidade de 2000 litros. Incluindo recipiente, acessórios de ligação e elementos de protecção segundo norma. Totalmente montado, ligado e testado.
Inclui: Colocação de recipiente estanque. Colocação do depósito. Montagem de acessórios.
Critério de medição de projecto: Número de unidades previstas, segundo documentação gráfica de Projecto.
Critério de medição de obra: Medir-se-á o número de unidades realmente executadas segundo especificações de Projecto.

| Código | Un | Descrição | Rendimento | Preço | Importância |
|---|---|---|---|---|---|
| mt38dep118b | Ud | Recipiente de recolha de derrames de chapa de aço galvanizado, com uma capacidade de 2000 litros. (material) | 1.000 | 1122542.12 | 1122542.12 |
| mt38dep099e | Ud | Depósito homologado de combustível líquido, de superfície, de polietileno de alta densidade (PEAD/HDPE), de parede simples, de 2220x720x1725 mm, com uma capacidade de 2000 litros e quatro bocas de entrada/saída, segundo EN 13341. (material) | 1.000 | 718424.65 | 718424.65 |
| mt38dep114a | Ud | Acessórios de carga, aspiração e ventilação para depósito de combustível líquido de polietileno de alta densidade (PEAD/HDPE). (material) | 1.000 | 31093.94 | 31093.94 |
| mo004 | h | Oficial de 1ª instalador de aquecimento. (mão de obra) | 1.438 | 1057.30 | 1520.40 |
| mo103 | h | Ajudante de instalador de aquecimento. (mão de obra) | 1.438 | 603.82 | 868.29 |
| % | % | Custos directos complementares | 2 % | 1874449.40 | 37488.99 |
|  |  | Custos directos |  |  | 1911938.39 |
