# Válvula de retenção

- Propriedade do ficheiro: CYPE INGENIEROS, S.A.
- Formato: FIEBDC-3/2002
- Âmbito geográfico: Angola
- Moeda: AOA
- Custos indirectos: 3.00 %
- IVA: 18.00 %

## I Instalações

### IC Aquecimento, arrefecimento, climatização e A.Q.S.

#### ICD Combustível líquido

**ICD135** Ud Válvula de retenção.
Válvula de retenção de latão para enroscar de 1 1/4". Totalmente montada, ligada e testada.
Inclui: Marcação. Ligação da válvula de retenção.
Critério de medição de projecto: Número de unidades previstas, segundo documentação gráfica de Projecto.
Critério de medição de obra: Medir-se-á o número de unidades realmente executadas segundo especificações de Projecto.

| Código | Un | Descrição | Rendimento | Preço | Importância |
|---|---|---|---|---|---|
| mt38dep800e | Ud | Válvula de retenção de latão para enroscar de 1 1/4". (material) | 1.000 | 26795.80 | 26795.80 |
| mo004 | h | Oficial de 1ª instalador de aquecimento. (mão de obra) | 0.144 | 1084.69 | 156.20 |
| mo103 | h | Ajudante de instalador de aquecimento. (mão de obra) | 0.144 | 619.46 | 89.20 |
| % | % | Custos directos complementares | 2 % | 27041.20 | 540.82 |
|  |  | Custos directos |  |  | 27582.02 |
