# Válvula de gasóleo

- Propriedade do ficheiro: CYPE INGENIEROS, S.A.
- Formato: FIEBDC-3/2002
- Âmbito geográfico: Angola
- Moeda: AOA
- Custos indirectos: 3.00 %
- IVA: 18.00 %

## I Instalações

### IC Aquecimento, arrefecimento, climatização e A.Q.S.

#### ICD Combustível líquido

**ICD150** Ud Válvula de gasóleo.
Válvula de esfera de latão niquelado para enroscar de 1". Totalmente montada, ligada e testada.
Inclui: Marcação. Ligação da válvula.
Critério de medição de projecto: Número de unidades previstas, segundo documentação gráfica de Projecto.
Critério de medição de obra: Medir-se-á o número de unidades realmente executadas segundo especificações de Projecto.

| Código | Un | Descrição | Rendimento | Preço | Importância |
|---|---|---|---|---|---|
| mt37sve010d | Ud | Válvula de esfera de latão niquelado para enroscar de 1". (material) | 1.000 | 15015.71 | 15015.71 |
| mo004 | h | Oficial de 1ª instalador de aquecimento. (mão de obra) | 0.144 | 1084.69 | 156.20 |
| mo103 | h | Ajudante de instalador de aquecimento. (mão de obra) | 0.144 | 619.46 | 89.20 |
| % | % | Custos directos complementares | 2 % | 15261.11 | 305.22 |
|  |  | Custos directos |  |  | 15566.33 |
