# Acessório para tubagem de distribuição de água para sistema de aquecimento e arrefecimento por tecto radiante

- Propriedade do ficheiro: CYPE INGENIEROS, S.A.
- Formato: FIEBDC-3/2002
- Âmbito geográfico: Angola
- Moeda: AOA
- Custos indirectos: 3.00 %
- IVA: 18.00 %

## I Instalações

### IC Aquecimento, arrefecimento, climatização e A.Q.S.

#### ICE Emissores a água para aquecimento e arrefecimento

**ICE024** Ud Acessório para tubagem de distribuição de água para sistema de aquecimento e arrefecimento por tecto radiante.
Conjunto de peças formado por racor de 10x10 mm de diâmetro, para união rápida entre painéis de tecto refrigerante e 2 inserções para ligação de tubo de 10 mm de diâmetro a racor.
Inclui: Colocação e fixação do acessório.
Critério de medição de projecto: Número de unidades previstas, segundo documentação gráfica de Projecto.
Critério de medição de obra: Medir-se-á o número de unidades realmente executadas segundo especificações de Projecto.

| Código | Un | Descrição | Rendimento | Preço | Importância |
|---|---|---|---|---|---|
| mt38etu030a | Ud | Racor de 10x10 mm de diâmetro, para união rápida entre painéis de tecto refrigerante. (material) | 1.000 | 8958.93 | 8958.93 |
| mt38etu040a | Ud | Inserção para ligação de tubo de 10 mm de diâmetro a racor. (material) | 2.000 | 2213.07 | 4426.14 |
| mo103 | h | Ajudante de instalador de aquecimento. (mão de obra) | 0.014 | 603.82 | 8.45 |
| % | % | Custos directos complementares | 2 % | 13393.52 | 267.87 |
|  |  | Custos directos |  |  | 13661.39 |
