# Acessório para tubagem de distribuição de água para sistema de aquecimento e arrefecimento por tecto radiante

- Propriedade do ficheiro: CYPE INGENIEROS, S.A.
- Formato: FIEBDC-3/2002
- Âmbito geográfico: Angola
- Moeda: AOA
- Custos indirectos: 3.00 %
- IVA: 18.00 %

## I Instalações

### IC Aquecimento, arrefecimento, climatização e A.Q.S.

#### ICE Emissores a água para aquecimento e arrefecimento

**ICE024** Ud Acessório para tubagem de distribuição de água para sistema de aquecimento e arrefecimento por tecto radiante.
Conjunto de peças para a finalização da tubagem, formado por racor com saída roscada fêmea, de latão, de 20 mm x 1/2", racor com saída roscada macho, de latão, de 15 mm x 1/2" e manguito de 10x15 mm de diâmetro.
Inclui: Colocação e fixação do acessório.
Critério de medição de projecto: Número de unidades previstas, segundo documentação gráfica de Projecto.
Critério de medição de obra: Medir-se-á o número de unidades realmente executadas segundo especificações de Projecto.

| Código | Un | Descrição | Rendimento | Preço | Importância |
|---|---|---|---|---|---|
| mt37tpu536p | Ud | Racor com saída roscada fêmea, de latão, de 20 mm x 1/2". (material) | 1.000 | 8926.83 | 8926.83 |
| mt38etu037a | Ud | Racor com saída roscada macho, de latão, de 15 mm x 1/2". (material) | 1.000 | 13171.76 | 13171.76 |
| mt38etu035a | Ud | Manguito de 10x15 mm de diâmetro. (material) | 1.000 | 13478.38 | 13478.38 |
| mo103 | h | Ajudante de instalador de aquecimento. (mão de obra) | 0.014 | 603.82 | 8.45 |
| % | % | Custos directos complementares | 2 % | 35585.42 | 711.71 |
|  |  | Custos directos |  |  | 36297.13 |
