# Minicentral térmica para a regulação de uma instalação de piso radiante e radiadores

- Propriedade do ficheiro: CYPE INGENIEROS, S.A.
- Formato: FIEBDC-3/2002
- Âmbito geográfico: Angola
- Moeda: AOA
- Custos indirectos: 3.00 %
- IVA: 18.00 %

## I Instalações

### IC Aquecimento, arrefecimento, climatização e A.Q.S.

#### ICE Emissores a água para aquecimento e arrefecimento

**ICE105** Ud Minicentral térmica para a regulação de uma instalação de piso radiante e radiadores.
Mini central térmica para a regulação de uma instalação de piso radiante de 3 circuitos e 2 circuitos de radiadores, central electrónica de climatização com display LCD e teclado para programação e registo de parâmetros, composta de armário metálico com pés reguláveis, suportes e porta em cor branca com fechadura, válvula de 3 vias com servomotor analógico, bomba de circulação electrónica Magna 25-100, bomba para radiadores, electrónica, Grundfos Alpha 25-60, detentor micrométrico, válvula antirretorno, válvulas de corte, grupo de purga, termómetros, detentor de ajuste, colectores para circuitos de alta temperatura, com cabeças electrotérmicas, módulo para ligação hidráulica a chiller, com isolamento anti-condensação, termostato de segurança electrónico, cablagem eléctrica, separador de microborbulhas, central electrónica de climatização com display LCD e teclado para programação e registo de parâmetros, sonda ambiental de temperatura. Totalmente montada, ligada e testada.
Inclui: Ligação ao sistema de controlo de temperatura.
Critério de medição de projecto: Número de unidades previstas, segundo documentação gráfica de Projecto.
Critério de medição de obra: Medir-se-á o número de unidades realmente executadas segundo especificações de Projecto.

| Código | Un | Descrição | Rendimento | Preço | Importância |
|---|---|---|---|---|---|
| mt38rdz110pDb | Ud | Mini central térmica para a regulação de uma instalação de piso radiante de 3 circuitos e 2 circuitos de radiadores, central electrónica de climatização com display LCD e teclado para programação e registo de parâmetros, composta de armário metálico com pés reguláveis, suportes e porta em cor branca com fechadura, válvula de 3 vias com servomotor analógico, bomba de circulação electrónica Magna 25-100, bomba para radiadores, electrónica, Grundfos Alpha 25-60, detentor micrométrico, válvula antirretorno, válvulas de corte, grupo de purga, termómetros, detentor de ajuste, colectores para circuitos de alta temperatura, com cabeças electrotérmicas, módulo para ligação hidráulica a chiller, com isolamento anti-condensação, termostato de segurança electrónico, cablagem eléctrica, separador de microborbulhas, central electrónica de climatização com display LCD e teclado para programação e registo de parâmetros, sonda ambiental de temperatura. (material) | 1.000 | 5182403.23 | 5182403.23 |
| mo004 | h | Oficial de 1ª instalador de aquecimento. (mão de obra) | 1.000 | 1057.30 | 1057.30 |
| mo103 | h | Ajudante de instalador de aquecimento. (mão de obra) | 1.000 | 603.82 | 603.82 |
| % | % | Custos directos complementares | 2 % | 5184064.35 | 103681.29 |
|  |  | Custos directos |  |  | 5287745.64 |
