# Unidade exterior de ar condicionado

- Propriedade do ficheiro: CYPE INGENIEROS, S.A.
- Formato: FIEBDC-3/2002
- Âmbito geográfico: Angola
- Custos indirectos: 3.00 %
- IVA: 18.00 %

## I Instalações

### IC Aquecimento, climatização e A.Q.S.

#### ICL Sistema VRF (Mitsubishi Electric)

**ICL600** Ud Unidade exterior de ar condicionado, para sistema ar-ar multi-split, com caudal variável de refrigerante, bomba de calor, para gás R-410A, alimentação trifásica 400V/50Hz, gama City Multi, série Y Estándar, modelo PUHY-P200YJM-A "MITSUBISHI ELECTRIC", potência frigorífica nominal 22,4 kW, potência calorífica nominal 25 kW.
Fornecimento e instalação de unidade exterior de ar condicionado, para sistema ar-ar multi-split, com caudal variável de refrigerante, bomba de calor, para gás R-410A, alimentação trifásica 400V/50Hz, gama City Multi, série Y Estándar, modelo PUHY-P200YJM-A "MITSUBISHI ELECTRIC", potência frigorífica nominal 22,4 kW (temperatura de bulbo húmido de ar interior 19°C, temperatura de bulbo seco do ar exterior 35°C), EER = 3,98, limite de funcionamento de temperatura de bulbo seco do ar exterior em arrefecimento desde -5 até 46°C, potência calorífica nominal 25 kW (temperatura de bulbo seco de ar interior 20°C, temperatura de bulbo húmido do ar exterior 6°C), COP = 4,28, limite de funcionamento de temperatura de bulbo seco do ar exterior em aquecimento desde -20 até 15,5°C, possibilidade de ligação de até 17 unidades interiores com uma percentagem de capacidade mínima de 50% e máximo de 130%, compressor com controlo Inverter, 1710x760x920 mm, peso 190 kg, pressão sonora 56 dBA, caudal de ar 170 m³/min, comprimento total máximo da tubagem de arrefecimento 1000 m, diferença máxima de altura de instalação 50 m se a unidade exterior se encontra por cima das unidades interiores e 40 m se encontra-se por baixo. Incluindo elementos anti-vibratórios e suportes de apoio. Totalmente montado, ligado e colocado em funcionamento pela empresa instaladora para a verificação do seu correcto funcionamento.
Inclui: Implantação da unidade. Instalação da unidade. Ligação do equipamento às linhas frigoríficas. Ligação do equipamento à rede eléctrica. Ligação do equipamento à rede de drenagem. Colocação em funcionamento.
Critério de medição de projecto: Número de unidades previstas, segundo documentação gráfica de Projecto.
Critério de medição de obra: Medir-se-á o número de unidades realmente executadas segundo especificações de Projecto.

| Código | Un | Descrição | Rendimento | Preço | Importância |
|---|---|---|---|---|---|
| mt42mee020a | Ud | Unidade exterior de ar condicionado, para sistema ar-ar multi-split, com caudal variável de refrigerante, bomba de calor, para gás R-410A, alimentação trifásica 400V/50Hz, gama City Multi, série Y Estándar, modelo PUHY-P200YJM-A "MITSUBISHI ELECTRIC", potência frigorífica nominal 22,4 kW (temperatura de bulbo húmido de ar interior 19°C, temperatura de bulbo seco do ar exterior 35°C), EER = 3,98, limite de funcionamento de temperatura de bulbo seco do ar exterior em arrefecimento desde -5 até 46°C, potência calorífica nominal 25 kW (temperatura de bulbo seco de ar interior 20°C, temperatura de bulbo húmido do ar exterior 6°C), COP = 4,28, limite de funcionamento de temperatura de bulbo seco do ar exterior em aquecimento desde -20 até 15,5°C, possibilidade de ligação de até 17 unidades interiores com uma percentagem de capacidade mínima de 50% e máximo de 130%, compressor com controlo Inverter, 1710x760x920 mm, peso 190 kg, pressão sonora 56 dBA, caudal de ar 170 m³/min, comprimento total máximo da tubagem de arrefecimento 1000 m, diferença máxima de altura de instalação 50 m se a unidade exterior se encontra por cima das unidades interiores e 40 m se encontra-se por baixo. (material) | 1.000 | 14508.34 | 14508.34 |
| mo004 | h | Oficial de 1ª instalador de ar condicionado. (mão de obra) | 7.516 | 2.99 | 22.47 |
| mo102 | h | Ajudante de instalador de ar condicionado. (mão de obra) | 7.516 | 1.90 | 14.28 |
| % | % | Custos directos complementares | 2 % | 14545.09 | 290.90 |
|  |  | Custos directos |  |  | 14835.99 |
